# Umrüstung auf LED-Beleuchtung Haus 12
Angebotsaufforderung (GAEB 90, DA83)
Vergabenummer: PDM-E-30024103
Währung: EUR
Auftraggeber: Land Brandenburg

## Zusätzlicher Text
ALLGEMEINE VORBEMERKUNGEN

Ziel der Maßnahme ist es, die Energieeffizienz und den Sehkomfort der
vorhandenen Beleuchtung durch eine normative Beleuchtungsanlage zu
verbessern.

Die Liegenschaft in der Heinrich-Mann-Allee 107 umfasst heute 16 Häuser.
Die Entstehungsgeschichte der Liegenschaft reicht bis in das 17.
Jahrhundert zurück. Zahlreiche bauliche Veränderungen haben sich seither
ergeben.

Die Beleuchtungsanlagen des zu sanierenden Gebäudes Nr. 12  wurden zum
größten Teil am Anfang der 90iger Jahre installiert.
Mit der EU Gesetzgebung zum Einsatz energieeffizienter Leuchtmittel und
dem Verbot von Leuchtmitteln, die Giftstoffe enthalten, darf die
Mehrzahl der Leuchtmittel nicht mehr in den Verkehr gebracht werden.

Die Baumaßnahme umfasst einen eins zu eins Leuchtenaustausch in allen
genutzten Hausebenen. Lediglich Nebenräume mit sehr geringer Auslastung
sind hiervon ausgenommen, da die Umrüstung hierfür sukzessiv durch die
hauseigene Betriebstechnik bzw. deren gebundene Wartungsfirmen erfolgt.
Die Montagepositionen der Leuchten wurden beibehalten. Eine Erneuerung
der Elektroanlage gehört nicht zu dieser Maßnahme. Sollten sich durch
den Leuchtentausch an einzelnen Positionen sicherheitsrelevante oder
funktionale Gründe ergeben, an der Elektroinstallation Erneuerungen
vorzunehmen, so werden diese in Absprache mit den AG durchgeführt.
Grundlage für die Auswahl der Beleuchtungskörper waren, die beim
Facilitymanagement in Papierform vorliegenden Leuchtenlagepläne und
Bemusterungslisten.

TECHNISCHE  ERLÄUTERUNGEN

KG 300 Bauwerk - Baukonstruktion

KG 350 Decken

KG 352 Malerarbeiten Decken
In dieser Ausführungsplanung sind die notwendigen Malerarbeiten nach
Austausch der Deckenleuchten im Bereich der Büro-, Neben- und
Sanitärbereiche enthalten. Es ist eine vollflächige einfache
Überarbeitung des Anstriches kalkuliert, da Nachbesserungen auf Grund
des Alters des vorherigen Anstriches ausgeschlossen wurden.

Des Weiteren sind kleinere Ausbesserungsarbeiten wie Spachteln evtl.
sichtbar verbleibender Dübellöcher, der Schutz von Möbeln und eine
abschließende Reinigung (besenrein) enthalten.

KG 390 Sonstige Maßnahmen für Baukonstruktionen

393 Sicherungsmaßnahmen
Es sind Maßnahmen für ca. 75% der ermittelten Gesamtfläche vorgesehen.
Diese umfassen Abdeckfolien für Möbel und den Schutz der Bodenbeläge
durch z. B. Malervlies.
Die verbleibenden 25% sind als Teilleistung des Gewerkes Elektrotechnik
(KG 490) eingeplant.

Das zusätzliche Abkleben der neuen Leuchten mit z. B. selbstklebender
Staubschutzfolie ist nicht vorgesehen, da die Malerarbeiten immer nach
der Demontage von Bestandsleuchten und zwingend vor der Montage von
neuen LED-Leuchten erfolgen.

KG 400 Technische Anlagen

KG 440 Starkstromanlagen

KG 444 Niederspannungsinstallationsanlagen

Beleuchtungs-Steuerung

Die derzeitige Steuerung der Beleuchtungsanlagen bleibt größtenteils
unverändert. Eine Anpassung ist nur für die Verkehrsflächen und
Sanitärräume vorgesehen und kalkuliert.

Die Beleuchtungssteuerung der Hauptflure wird von der aktuellen
Tasterschaltung mit Fernschalter in der jeweiligen Unterverteilung auf
Automatikschalter mit 180° Erfassungsbereich umgerüstet. Hierzu werden
auch die Fernschalter gegen Zeitschaltrelais ausgetauscht und
entsprechende Sicherungsautomaten bei Bedarf erneuert.

Vorlage für die Umrüstung ist der bereits ertüchtigte Bereich im
Sockelgeschoss des Ostrisalits.

Es werden nur Automatikschalter ohne zusätzliche manuelle Bedienelemente
(Wahlschalter für Ein-/Aus-/Automatikbetrieb) verbaut, um eine
eventuelle Fehlbedienung nahezu ausschließen zu können.

KG 445 Beleuchtungsanlagen

Allgemeinbeleuchtung
Die Festlegung der Beleuchtungsstärken erfolgt gemäß den
Nutzeranforderungen und der DIN EN 12464 bzw. DIN 5035 und in Anlehnung
an die aktuellen Arbeitsstättenrichtlinien (ASR). Alle Räume werden
entsprechend ihrer Nutzung in Abstimmung mit der architektonischen
Gestaltung mit Leuchten ausgestattet bzw. entsprechend umgerüstet. Für
die Ausleuchtung des Gebäudes in den Innenbereichen kommen
ausschließlich energieeffiziente LED-Leuchten zum Einsatz. Alle Leuchten
sind aus energetischen Gründen mit elektronischen Betriebsgräten der
neuesten Generation ausgestattet. Als einheitliche Lichtfarbe
(Farbtemperatur) wird für alle Innenleuchten 4.000 K festgelegt.

Eine Ausnahme bilden nur die Hauptflure mit einer bemusterten und
abgestimmten Lichtfarbe von 3000K.

Im Einzelnen sind folgende Beleuchtungsparameter für die verschiedenen
Nutzungsbereiche geplant:

Die zuvor genannte Mittlere Beleuchtungsstärke [ lx ] für Büroräume im
Allgemeinen bezieht sich hierbei immer auf den Bereich der Sehaufgabe.
Die Umgebungsbereiche können diese Werte unterschreiten.

Büros und Besprechungsräume:

Für die Umrüstung ist eine flexibel nutzbare BAP-LED-Leuchte ausgewählt
worden.
Gewähltes Planungsfabrikat: Trilux LuceoS D/H2-L CDP 6500-840 ETDD 01

Die Leuchte ist flexibel als Anbau-, Pendel- und unter Verwendung von
herstellerseitigen Verbindungselementen auch als Lichtbandleuchte
einsetzbar.
Die Leistung, Farbwiedergabe, Lichtfarbe und Entblendung entspricht dem
errechneten Bedarf und den zuvor bereits erwähnten Richtlinien und
Normen.

Das Planungsfabrikat bietet zudem auch die Möglichkeit, Funktionen wie
die gem. AMEV benötigte Beleuchtungssteuerung, jedoch auf Funkbasis
(CASAMBI), nachzurüsten. Eine Umsetzung dieser Funktionserweiterung ist
in der Planung nur im Einzelfall enthalten und nicht für die
flächendeckende Ausführung vorgesehen.

Besprechungsräume mit höherwertiger oder funktionaler Ausstattung mit
Augenmerk auf große Videokonferenzen oder ähnlichem, werden in
gleichbleibender Qualität mit entsprechenden neuen Leuchten (vorrangig
Lichtbänder und / oder Downlights) ausgestattet. Hierfür wird ein
ALU-Strangpressprofil im Lichtkanalsystem vorgesehen, welches nach unten
hin immer abwechselnd
ein Stromschienensegment schwarz und direktes Licht mit schwarzem
Diffusor hat. Nach oben hin kommt ein durchgehendes, indirektes Licht
zum Einsatz. Direkt und indirekt sind separat schaltbar.

Verkehrsflächen:

Hauptflure der Obergeschosse:
Für die Umrüstung sind LED-Umrüstkits der Firma Dotlux vorgesehen
worden.

Es werden je Bestandsleuchte zwei LED-Kits benötigt, jeweils eines für
die direkte und die indirekte Beleuchtung.

Das Erscheinungsbild im Bestand verbleibt, unter Beachtung der
notwendigen Beleuchtungsstärken, entsprechend dieser Vorgehensweise
nahezu unverändert.

Hauptflure im Sockelgeschoss:
Für die Umrüstung sind neue LED-Wandanbauleuchten der Fa. RZB, in
Anlehnung an bereits umgebaute Bereiche gleicher Anforderung, bemustert
und vorgesehen.

Flure allgemein:
Für die Umrüstung sind LED-Umrüstkits der Firma Dotlux vorgesehen
worden.

Es werden je Bestandsleuchte zwei einzukürzende LED-Strips und ein
schaltbares Netzteil benötigt.

Das Erscheinungsbild im Bestand verbleibt, unter Beachtung der
notwendigen Beleuchtungsstärken, entsprechend dieser Vorgehensweise
nahezu unverändert.

Haupt-Treppenhäuser im Mittelrisalit:
Für die Umrüstung sind LED-Umrüstkits der Firma Dotlux vorgesehen
worden.

Es ist je Bestandsleuchte ein entsprechend leistungsstarkes LED-Kit
vorgesehen.

Das Erscheinungsbild im Bestand verbleibt, unter Beachtung der
notwendigen Beleuchtungsstärken, entsprechend dieser Vorgehensweise
nahezu unverändert.

Weitere Treppenhäuser:
wie Flure allgemein

Sanitärbereiche:

Für die Umrüstung sind, in Anlehnung an die Bereits sanierten Bereiche
im Mittelrisalit, flache LED-Anbauleuchten kalkuliert bzw. in einigen
Fällen mit bestehenden Anbauleuchten, anstatt Downlights, auch wieder
die Verwendung von Umrüstkits der Fa. Dotlux.

Die bestehenden Spiegelleuchten werden durch moderne LED-Spiegelleuchten
gleicher Größe ersetzt, welche auch für die senkrechte Wandmontage, wie
im Bestand teilweise vorzufinden, zugelassen sind.

Allgemeines:

Eine möglichst einheitliche Verwendung der Fabrikate und Typen senkt,
unter Einhaltung aktueller Normen, die Instandhaltungskosten durch eine
geringere Vielfalt der eingesetzten Fabrikate und Ersatzteile, sowie
auch die Verwendung von steckerfertigen Umrüstsätzen.

Ein Ziel dieser Maßnahme ist auch das größtenteils einheitliche
Erscheinungsbild der gesamten Beleuchtungsanlage des Gebäudeensemble zu
erhalten.

Hinweise:

Weitere Nebenräume - mit als gering einzustufender Auslastung - wie
Technikräume o. ä., wurden von der Planung und Umrüstung ausgeschlossen.
Die Begründung liegt hier in der Wirtschaftlichkeit, da dort geringere
Betriebszeiten der Anlagenteile und damit einhergehend auch eine höhere,
noch verbleibende Lebensdauer der Bestandsanlage zu erwarten ist. Bei
dennoch defekten Anlagenteilen wird im Zuge der Instandhaltung
punktuell, bzw. raumweise ausgetauscht.
Die zu erwartenden Stromkosteneinsparungen durch eine generelle
LED-Beleuchtung in diesen selten genutzten Räumen wird die Kosten der
Umrüstung erfahrungsgemäß nicht innerhalb eines angemessenen Zeitraumes
decken.

Weitere Besonderheiten:

Der Presseraum im 1.Obergeschoss des Mittelrisalits ist, auf Grund
seiner speziellen Anforderungen an die Beleuchtungsanlage im
Zusammenhang mit seinen vorrangig punktuellen Nutzungszeiträumen, von
der Planung und Umrüstung teilweise ausgenommen. Es wurde nur die
Grundbeleuchtung mit schaltbaren Downlights betrachtet.

Der Brandenburgsaal und seine angrenzenden Räume sind, gem.
Planungsvorgaben, bereits auf eine moderne LED-Beleuchtung,
einschließlich der individuellen Beleuchtungssteuerung für
Veranstaltungen, umgerüstet worden.

KG 449 Starkstrom, Sonstiges

Brandschutz
Alle neuen Leitungsdurchführungen, sofern benötigt, werden gemäß den
Anforderungen des Brandschutznachweises in der Qualität der jeweiligen
Bauteile fachgerecht verschlossen und dokumentiert.

Sofern bestehende Durchführungen ohne zulässige Schottung bei der
Durchführung der Arbeiten vorgefunden werden, sind diese fachgerecht zu
verschließen und zu dokumentieren. Entsprechende Leistungen sind zum
Teil in den Kosten enthalten, können jedoch auf Grund der
Bestandssituation nicht final berechnet werden.

Baustromversorgung
Keine Anlagen geplant

KG 450 Fernmelde- und informationstechnische Anlagen

Keine Anlagen geplant

KG 490 Sonstige Maßnahmen für technische Anlagen ELT

Baustelleneinrichtung
Beinhaltet die allgemeine Baustelleneinrichtung, sowie die notwendigen
Arbeiten zum Ausprüfen und Freischalten der betreffenden Stromkreise,
sowie die notwendigen Arbeitsbühnen auf Grund der bestehenden
Deckenhöhen.

Abbruchmaßnahmen
Beinhaltet die notwendigen Arbeiten zur Demontage und fachgerechten
Entsorgung der Bestandsleuchten und/oder deren Einbauten, einschließlich
entsprechender Entsorgungsnachweise.

Provisorische technische Anlagen
Beinhaltet die technisch notwendigen Sicherungsmaßnehmen des Mobiliars
und der Fußböden.
Diese Maßnahmen sind für ca. 25% der ermittelten Gesamtfläche vorgesehen
und umfassen Abdeckfolien für Möbel und den Schutz der Bodenbeläge durch
z. B. Malervlies.

Das zusätzliche Abkleben der neuen Leuchten mit z. B. selbstklebender
Staubschutzfolie ist nicht vorgesehen, da die unter KG 352 vorgesehenen
Malerarbeiten immer nach der Demontage von Bestandsleuchten und zwingend
vor der Montage von neuen LED-Leuchten erfolgen sollen.

Besondere Hinweise

Angaben zur Baustelleneinrichtung

Die Zufahrt zur Baustelle erfolgt über das Tor 1 von der Friedhofsgasse.
Die Sicherheitszonen wie Feuerwehrzufahrten, Aufstellflächen,
Rettungswege etc. sind ständig freizuhalten.

Für die Baustellenfahrzeuge können, nach Absprache mit dem Auftraggeber
(AG), Stellplätze zur Verfügung gestellt werden.

Das temporäre Be- und Entladen der Fahrzeuge ist in der Nähe des
Eingangs zum Gebäudes möglich.

Ladearbeiten hat der Auftragnehmer (AN) eigenverantwortlich zu
organisieren.

Für Materiallagerung vor Ort müssen mit dem AN Absprachen getroffen
werden.

Baustrom und Bauwasser

Wasser und Stromanschlüsse sind auf dem Baugelände vorhanden und werden
nach Absprache mit dem Nutzer zur Verfügung gestellt.

Besondere Nutzeranforderungen

Die Arbeiten können Mo-Fr von 6:00-18:00 Uhr durchgeführt werden.
Wochenend- und Nachtarbeiten sind nicht gestattet.

Die Arbeiten sind generell detailliert mit dem Nutzer abzustimmen. Die
daraus resultierenden Ablaufpläne sind wöchentlich zu präzisieren und
vom Auftraggeber und Nutzer freigeben zu lassen.

An die Sanierungsarbeiten werden hohe Anforderungen hinsichtlich Lärm-,
Staub- und Erschütterungsschutz gestellt.
In den Büroräumen hat vor Beginn der Arbeiten eine staubfreie Abdeckung
der Einrichtung und der Böden zu erfolgen. Herstellen von Bohrungen oder
Durchbrüchen hat ausschließlich mit Maschinen mit Staubabsaugung zu
erfolgen.

Vor Ausführungsbeginn ist dem AG schriftlich der Sicherheitsbeauftragte,
der Fachbauleiter und der ständig anwesende Bauführer zu benennen. Alle
vorab genannten Personen müssen der deutschen Sprache in Wort und
Schrift kundig sein.

Täglich muss eine Anmeldung der Firma beim Pförtner erfolgen.

Bei brandgefährdenden Arbeiten ist eine rechtzeitige Meldung an den
zuständigen Sicherheitsbeauftragten oder an die örtliche Bauleitung
zwingend erforderlich. Diese Arbeiten sind von einem
Brandschutzbeauftragten ständig zu überwachen. Den
Sicherheitsanweisungen des Gewerbeaufsichtsamtes, der Feuerwehr, der
Berufsgenossenschaft und der örtlichen Bauleitung ist unmittelbar Folge
zu leisten.

Der AN gewährleistet, dass Fluchtwege innerhalb und außerhalb der
Baustelle, wie z. B. Flure, Gänge, Treppenhäuser, Leitergänge, Türen
usw. ständig freigehalten werden. Für die Arbeiten evtl. notwendige
Einschränkungen sind mit dem Auftraggeber und Nutzer vorher abzustimmen
und ggf. an die Erfordernisse anzupassen.

Verpackungsmüll, Bauschutt, oberflächliche Verunreinigungen sind immer
umgehend bzw. spätestens nach jedem Arbeitstag, ohne Aufforderung durch
die Bauleitung, zu beseitigen und auf Kosten des AN zu entsorgen.

Nach Fertigstellung der Einzelgewerke sind der Arbeitsbereich im Bauwerk
sowie Flächen der Baustelleneinrichtung komplett zu räumen und besenrein
zu verlassen. Durch ausgeführte Arbeiten aufgetretene Beschädigungen an
der Bausubstanz sind unverzüglich dem Auftraggeber schriftlich
anzuzeigen.

Das Aufstellen von Schuttcontainern auf Kosten des AN muss vom AG
genehmigt werden und der Stellplatz muss abgesprochen sein.
Der AN hat an ggf. einmal wöchentlich stattfindenden Baubesprechungen
zur Koordinierung der Arbeiten teilzunehmen. Die Kosten hierfür sind in
die Einheitspreise bzw. die Nebenkosten des Angebotes einzukalkulieren.

Ergeben sich bei der Durchführung der Arbeiten Erkenntnisse, die eine
fachgerechte Herstellung der Arbeiten erschweren oder unmöglich machen,
so ist die Projektleitung sofort zu informieren.

Angebot

Die Leistung umfasst die Lieferung und die Montage von Leuchten und
Lichteinsätzen inklusive aller Materialien, Nebenbauteile,
Befestigungsmittel sowie der dafür notwendigen Arbeitsmittel.

Vor Abgabe eines Angebotes besteht die Möglichkeit der Besichtigung der
entsprechenden Gebäude. Der Wunsch nach Besichtigung ist über die
Kommunikation des Vergabemarktplatz Brandenburg anzumelden und wird
gemeinsam mit dem Nutzer koordiniert.

Sich daraus ergebende Fragen werden über das Vergabeportal beantwortet.

Pflichten des Auftragnehmers (AN)

Der AN ist verpflichtet, sämtliche Planungsunterlagen auf
Vollständigkeit und Eignung für den vorgesehenen Verwendungszweck zu
überprüfen. Stromlaufpläne und Bestandsunterlagen sind beim Betreiber
der Anlagen einzusehen.

Sollten aus den Unterlagen und den Massen des LVs Unstimmigkeiten
auftreten und aus Sicht des AN Änderungen oder Ergänzungen notwendig
sein, so sind diese unverzüglich dem Auftraggeber schriftlich
mitzuteilen.

Falls Gefahr für die Arbeitskräfte oder Besucher drohen, ist der AN
verpflichtet, unverzüglich Schutzmaßnahmen zu treffen und dies dem AG
mitzuteilen. Alle Schutzmaßnahmen sind für die gesamte Bauzeit
vorzuhalten, instand zu halten und zum Ende der Baumaßnahme zu
entfernen.

Technische Vorbemerkungen

Gegenstand der Planung ist die erfolgte Bestandsaufnahme und der Tausch
möglichst aller Beleuchtungskörper. Die Montageart entspricht der
vorhandenen Montageart bzw. ist entsprechend im Plan gekennzeichnet.

Die Leuchten in den Büros sind nicht dimmbar, jedoch nachrüstbar.
Die Leuchten in den Konferenzbereichen sind dimmbar ausgeführt.

Bei Nachrüstung mittels CASAMBI werden die entsprechenden Taster auf die
Wand gesetzt, wenn möglich über die vorhandenen Einputzdosen, und
eingelernt.

Bei Notwendigkeit einer Verlängerung von Anschlusskabeln erfolgt dies
mit Hilfe von Warmschrumpfmuffen.

Vorschriften und Ausführungsrichtlinien

Für die Ausführung der Montage der Beleuchtung sowie die Steuerung
gelten die Allgemeinen Regeln der Technik.

Erschwernisse

Erschwernisse können sich durch den vorhandenen Montageuntergrund, an
dem sich derzeit die Leuchten befinden, ergeben. Sollten sich während
des Austausches der Leuchten Maßnahmen zur Verstärkung bzw. Austausch
des Untergrundes erforderlich machen, ist die Bauleitung zu informieren,
um geeignete Maßnahmen abzustimmen. Kleinere Abbrüche an Bohrstellen
sind sofort auszubessern.

## Umrüstung auf LED-Beleuchtung Haus 12
Datum: 14.07.26

### 1 Haus 12

#### 1.1 KG 440 Starkstromanlagen

##### 1.1.1 KG 444 Niederspannungs-Installationsanlagen

*Hinweis*
Nutzflächen:

**1.1.1.010 Anpassungsarbeiten Erweiterung für 3. Leuchte in kleinen Büros**
Anpassungsarbeiten zur Erweiterung für 3.
BAP-Pendelleuchte in kleinen Büros.

bestehend aus Leitungsführungskanal (20x20mm) und
anteiliger Verbindungsleitung (NYM-J 3x1,5mm²).
als aP-Verbindung von Baldachin zu Baldachin.

Länge ca. 2m.
Menge: 1,000 Stck

**1.1.1.020 Austauschkopfstück mit Zusatzfunktinonen (Casambi); einschl. Parametrierung und Nutzereinweisung**
Standardkopfstück für Anbau- oder Hängeleuchten.
Mit integriertem CASAMBI-Modul zur Integration in ein
leitungslos zu steuerndes Mesh-Netzwerk aus bis zu 250
Teilnehmern. Die Inbetriebnahme des Systems erfolgt mit
der Casambi App (iOS und Android).
Aus Aluminium-Druckguss, weiß pulverbeschichtet (RAL
9016).
Maße (L x B): 128 mm x 240 mm, H = 35 mm.
Menge: 3,000 Stck

**1.1.1.030 CASAMBI Wandtaster (Funk) 4-fach batterielos**
CASAMBI Wandtaster 4-fach batterielos

Batterieloser Wandschalter zum komfortablen Bedienen
von Leuchten via CASAMBI App
Wandschalter verfügt über vier individuell
programmierbare Tasten (Einzelleuchten, Gruppen,
Helligkeit, Farbe, Szenen, Animationen...)
Programmierung der individuellen Tasten erfolgt über
die CASAMBI App
Erstprogrammierung erfolgt per Smartphone / Tablett mit
NFC-Schnittstelle
Verschiedene vorinstallierte Profile sind in der
CASAMBI App wählbar
Reichweite max. 10m in Gebäuden

inkl. Rahmen gem. bestehendem Schalterprogram.
Das Mittelteil kann in Rahmen anderer Schalterserien
mit einem Rahmeninnenmaß von 55x55mm eingesetzt werden,
Bestand: gemischt, vorwiegend Berker: S.1

Die Energie für das Funksignal entsteht beim Drücken
der Taste durch die kinetische Energie (Energy
Harvesting); es wird daher keine Batterie benötigt,
wartungsfrei

Technische Daten:
Temperaturbereich:  -20°C bis +65°C
Einschaltstrom in A:  0
Schaltzyklen:  > 50.000
Funkfrequenz:  2,4 GHz
ETIM Gruppen-ID:  EC002924
Pulsdauer in µs:  0
BEG Förderung:  Nein
Kanäle:  4
Breite:  81mm

Liefern und betriebsfertig montieren.
inkl. Parametrierung nach einmaliger Nutzervorgabe.
Menge: 3,000 Stck

**1.1.1.040 Touch-Dim fähiges, drahtloses Steuerungsmodul, Casambi-fähig, DALI PS 10 mA**
Touch-Dim fähiges, drahtloses Steuerungsmodul
Schutzklasse (DIN EN 61140): I
Schutzart (DIN EN 60529): IP20
Drahtlose Steuerung mittels Android- / iOS-Gerät. DALI
PS 10 mA.
Zur Integration in Casambi-Systeme (Casambi Ready).
Baut automatisch ein drahtloses Kommunikationsnetzwerk
mit bis zu 250 Teilnehmern auf.
Mit kleiner Bauform, ideal für den Leuchteneinbau.
Digitaler Ausgang: DALI-kompatibel. Ein unabhängiger
Tastereingang.
Einfache Implementierung von RGB- und
Farbtemperaturregelungen. Drahtlose Firmware-Updates
mit jedem Android- oder IOS-Gerät möglich.

Fabrikat:  Tridonic / Trilux
Typ:  LMS Tri G2 DALI 10mA 230V BLE
oder gleichwertig.

angebotenes Fabrikat:  "__________________"
angebotener Typ:  "__________________"

Liefern und betriebsfertig montieren.
inkl. Parametrierung nach einmaliger Nutzervorgabe.
Menge: 6,000 Stck

**1.1.1.050 Deckenbaldachin; zur Montage eines Steuerungsmoduls geeignet**
Fabrikat:  RZB
Serie:  SIDELITE ECO
Typ:  Baldachin.

Bestellnummer: 982035.022

Farbe: weiß

Länge: 300 mm
Breite: 100 mm
Höhe: 50 mm

liefern und montieren.
Menge: 1,000 Stck

**1.1.1.060 0-10V zu DALI-Konverter, 2 Kanal, mit 24V Spannungsversorgung (300mA), mit Bus-Versorgung je Kanal Hutschienenmontage**
0-10V zu DALI-Konverter mit separater Spannungs- und
Bus-Versorgung je Kanal in Kleinverteiler (9TE)

Der 0-10V to DALI Konverter wandelt ein 0-10V
Analogsignal in einen DALI Dimmwert um (direct arc
power - DAP).
Der Wirkbereich kann mit einer Software eingestellt
werden. Versorgung erfolgt über einen 12V-24V Eingang.
Werkeinstellung: Dimmkennlinie 1-100% und bei
Eingangsspannung <1V wird OFF-Befehl gesendet.
Einstellungen können über eine Software angepasst
werden.

Fabrikat:  Lunatone + Spelsberg
Typ:  1x 86468353-2-HS
  +  1x 24166012-24HS
  +  2x 24033444
  1x 74607382
oder gleichwertig

angebotenes Fabrikat:  '__________'
angebotener Typ:  '__________'
  '__________'
  '__________'

liefern, betriebsfertig montieren und
nach Nutzervorgaben parametrieren.
Menge: 1,000 Stck

*Hinweis*
Funktionsflächen:

**1.1.1.070 Bewegungsmelder (BM-D) 360° (Decke), 8m, weis, rund**
Flacher Decken-Bewegungsmelder,
Reichweite 8 m im Ø

Besondere Produktfunktionen:
Nulldurchgangsschaltung
Einfaches Parametrieren,
Fernsteuern und Dokumentieren mit ESY-Pen und ESY-App
Benutzerschnittstelle:  IR-Fernbedienung mit "blue
mode"
  Technologie
Steuerungssystem:  ON/OFF
Montageart:  Unterputz / Gerätedose Ø 68 mm
Montageort:  Decke
Abmessungen:  Höhe/Tiefe 30 mm, Ø 94 mm
Einbaumaß:  Einbautiefe: 24 mm, Ø 60 mm
Gewicht:  84,2 g
Schutzart:  IP20
Schutzklasse:  II
Zul. Umgebungstemperatur: 0 °C...+50 °C
Relative Luftfeuchte:  5 - 93 %, nicht kondensierend
Farbe:  weiß, ähnlich RAL 9010
Nennspannung:  230 V AC / 50 Hz
Einschaltstrom:  78 A/ 5 ms
Leistungsaufnahme:  0,3 W
Erfassungswinkel:  360°
Erfassungsreichweite quer: Ø 8 m
Erfassungsreichweite frontal: Ø 6 m
Erfassungsbereich:  bis zu 50 m²
Empf. Montagehöhe:  2,5 m
Max. Montagehöhe:  5 m
Helligkeitswert:  5 bis 2000 lx
Anzahl Lichtkanäle:  1
Slave-Eingang:  nein
Modus:  Halbautomatik, Vollautomatik
Konstantlichtregelung:  nein
Schaltverzögerung von "dunkel zu hell": 0 s
Schaltverzögerung von "hell zu dunkel": 30 s
Schaltleistung Kanal 1:  230 V/50 Hz
  2300 W/10 A (cos phi = 1)
  1150 VA/5 A (cos phi = 0,5)
  600 W LED
Schaltkontakt:  Schließer / potenzialbehaftet
Nachlaufzeit:  60 s...30 min (in Stufen
einstellbar)
Impulsfunktion:  ja
Tastereingang:  ja

Fabrikat/Typ:  ESYLUX / MD-FLAT 360i/8
  ROUND WHITE  oder glw.

angeb. Fabrikat/Typ:
............................................

liefern, betriebsfertig montieren und nach
Nutzervorgaben parametrieren.
Menge: 56,000 Stck

**1.1.1.080 Blindabdeckung für Lichtschalter nach Umrüstung auf BM-D**
Blindverschluss mit Zentralstück mit Tragplatte, mit
Steckbefestigung. Unterputz-Installation,
Material: Kunststoff, Duroplast, bruchsicher,
halogenfrei.

inkl. Rahmen gem. bestehendem Schalterprogram.
Bestand: gemischt, vorwiegend Berker: S.1,

Farbe:  Polarweiß
Glanzgrad:  glänzend

Fabrikat/Typ:  BERKER  oder glw.
Artikel-Nr.:  10098989

angeb. Fabrikat/Typ:
............................................

liefern, montieren und betriebsfertig anschließen.
Menge: 50,000 Stck

*Hinweis*
Verkehrsflächen:

**1.1.1.090 Bewegungsmelder (BM-W) 180° (Wand), 16m, Abdeckung weiß**
Wand-Bewegungsmelder mit 180° Erfassungsbereich

Besondere Produktfunktionen:
Einfaches Parametrieren, Fernsteuern und Dokumentieren
mit ESY-Pen und ESY-App
Benutzerschnittstelle:  IR-Fernbedienung
Steuerungssystem:  ON/OFF
Montageart:  Unterputz / Gerätedose Ø 68 mm
Montageort:  Wand
Abmessungen:
Länge 70 mm x Breite 70 mm x Höhe/Tiefe 53 mm
Einbaumaß:  Einbautiefe: 23 mm, Ø 60 mm
Gewicht:  72,466 g
Schutzart:  IP40
Schutzklasse:  II
Zul. Umgebungstemperatur: 0 °C...+50 °C
Relative Luftfeuchte:  5 bis 93 %, nicht kondensierend
Farbe:  opal-matt
Nennspannung:  230 V AC / 50 Hz
Einschaltstrom:  800 A/ 200 µs
Leistungsaufnahme:  0,2 W
Erfassungswinkel:  180° horizontal, 60° vertikal
Erfassungsreichweite quer: Ø 16 m
Erfassungsreichweite frontal: Ø 12 m
Erfassungsbereich:  bis zu 101 m²
Empf. Montagehöhe:  1,1 m
Max. Montagehöhe:  2,2 m
Helligkeitswert:  5 bis 2000 lx
Anzahl Lichtkanäle:  1
Slave-Eingang:  nein
Modus:  Halbautomatik, Vollautomatik
Konstantlichtregelung:  nein
Schaltverzögerung von "dunkel zu hell": 300 s
Schaltverzögerung von "hell zu dunkel": 30 s
Schaltleistung Kanal 1:  230 V/50 Hz
  2300 W/10 A (cos phi = 1)
  1150 VA/5 A (cos phi = 0,5)
  600 W LED
Schaltkontakt:  Schließer / potenzialbehaftet
Nachlaufzeit:  60 s...60 min (in Stufen
einstellbar)
Impulsfunktion:  ja
Tastereingang:  ja

Fabrikat/Typ:  ESYLUX / MD 180i/16 Basic ws
  oder glw.

angeb. Fabrikat/Typ:
............................................

liefern, betriebsfertig montieren und nach
Nutzervorgaben parametrieren.
Menge: 198,000 Stck

**1.1.1.100 Nachrüstung Treppenlicht-Zeitschalter**
Nachrüstung Treppenlicht-Zeitschalter

Reiheneinbau-Treppenlicht-Zeitschalter mit 10
Funktionen, Breite 17,5 mm, Zeitbereich 0,5-20 Min.
nachschaltbar oder vorzeitig ausschaltbar, zu- und
abschaltbare Ausschalt-Vorwarnung optimiert für LEDs
(DIN 18015-2), zu- und abschaltbarer Langzeitbereich 60
Min., Stromstoßschalterfunktion, Dauerlichtfunktion,
3- und 4- Leiter-Anschluss, Nulldurchgangsschaltung,
max.150 mA Glimmlampenlast mit elektronischem
Überlastschutz, 1 Schließer 16(16)A/230 V~.

Fabrikat/Typ:  THEBEN / ELPA 6 plus  oder glw.
Bestell-Nr.:  0060003

angeb. Fabrikat/Typ:
............................................

liefern, betriebsfertig montieren und nach
Nutzervorgaben parametrieren.
Menge: 45,000 Stck

**1.1.1.110 Austausch Leitungsschutzschalter B10A gegen LS C16A**
Austausch Leitungsschutzschalter B10A gegen
gleichwertigen Leitungsschutzschalter, jedoch als C16A,
liefern und betriebsfertig montieren.
Menge: 40,000 Stck

**1.1.1.120 Messung Bestands-UV, Freischaltung, Montage z.g. Pos., Parametrierung, Funktionsprüfung, Dokumentation**
Messung Bestands-UV,
Freischalten und Sichern der zu bearbeitenden
Stromkreise,
Montage zuvor genannter Positionen,
Parametrierung, Funktionsprüfung, Erstellung
Messprotokolle und Dokumentation der Änderungen in den
Bestandsunterlagen.
Menge: 30,000 Std

**1.1.1.130 Prüfung und Anpassung der bestehenden Lichtsteuerung nach Austausch der Leuchten (Besprechungsräume 3.OG)**
Zeitaufwand für die Prüfung und Anpassung der
bestehenden Lichtsteuerung.

Bedienkonzept: 3 (bzw. 4) Gruppen, dimmbar

Das Bedienkonzept muss nach Austausch der Leuchten
(Besprechungsräume 3.OG) wieder hergestellt werden.
Menge: 40,000 Std

##### 1.1.2 KG 445 Beleuchtungsanlagen

**1.1.2.010 Büro-Leuchtenmodul, LED, 1490mm, 41W, 6200lm, 4000K, DALI, weiß**
Vielseitig einsetzbares Leuchtenmodul für Hänge- und
Anbauleuchten, einschließlich einem Standard-Kopfstück.
In Kombination mit separat zu bestellenden Zubehören
werden die Module zu Einzelleuchten oder
Lichtbandanwendungen mit durchgängiger
Lichtaustrittsfläche für angebaute oder abgehängte
Montage komplettiert.
Optisches System:  Feinprismatik CDP
Ausstrahlungscharakteristik: breit
Ausstrahlungsgeometrie: symmetrisch
Lichtstärkeverteilung:  direkt-indirekt
Material Reflektor:  PMMA
Bildschirmarbeitsplatzgerecht gemäß EN 12464-1
Blendungsbewertung:  nach UGR-Einstufung
  (EN 12464-1) < 16.

Leuchtenkörper aus Aluminium-Strangpressprofil.
Kopfstücke aus Aluminium-Druckguss.
Farbe Leuchtenkörper:  weiß, (RAL 9016)
Montageort:  Decke ohne Einbauöffnung
Zulässige Umgebungstemperatur (ta): -20 °C - +25 °C
Leuchtenlichtstrom und Lichtfarbe fest eingestellt.
Mit elektronischem Betriebsgerät, digital dimmbar
(DALI).
DALI-2-Standard (EN 62386)
Betriebsgerät gemäß Ökodesign-Anforderungen
austauschbar.
Touch-Dim fähig
Mittlere Bemessungslebensdauer L90(tq 25 °C) = 50.000
h.
Bemessungslichtstrom in der Anwendung Hängeleuchte 6200
lm, Bemessungslichtstrom in der Anwendung Anbauleuchte
5400 lm
Bemessungsleistung:  41,00 W
Leuchten-Lichtausbeute:  132 lm/W
Leistungsfaktor:  _ > 0,95
Farbwiedergabeindex:  Ra > 80
Lichtfarbe:  neutralweiß
Farbtemperatur:  4000 K
Farborttoleranz (initial MacAdam): = 3 SDCM
Maße (L x B):  1490 mm x 240 mm
Leuchtenhöhe:  20 mm
Schutzklasse (DIN EN 61140):  I
Schutzart (DIN EN 60529): IP20
Prüftemperatur Glühdrahttest (IEC 60695-2-11): 650 °C
Stoßfestigkeitsgrad (IEC 62262): IK03
Gewicht:  4,1 kg
ENEC zertifiziert

Fabrikat/Typ:  TRILUX / LuceoS D/H2-L CDP
  6500-840 ETDD 01  oder glw.

angeb. Fabrikat/Typ:
............................................
liefern und betriebsfertig montieren
Menge: 755,000 Stck

**1.1.2.020 Anbausatz für z. g. Büroleuchtenmodul, weiß**
Deckenanbausystem für Leuchten der Baureihe Luceo Slim
oder für gleichwertige Leuchte.
Im Lieferumfang des Deckenanbausystems sind bereits ein
Anschluss-Kopfstück und ein Standardkopfstück
enthalten.
Für Deckenanbauleuchten der Baureihe LuceoS D2
oder z. g. gleichwertiger Leuchte.
Aus Stahlblech, weiß pulverbeschichtet.
Menge: 111,000 Stck

**1.1.2.030 Pendelsatz für z. g. Büroleuchtenmodul, weiß**
Y-Seilaufhängung (2-fach) für Abhängelängen bis: 2000
mm.
einschließlich Einspeisekopfstück, Standardkopfstück
und Deckenanschlussdose (weiß) mit transparenter
Zuleitung.
Für Hängeleuchten der Baureihe LuceoS
oder z. g. gleichwertiger Leuchte
Menge: 644,000 Stck

**1.1.2.040 Verbindungssatz zur Herstellung von Lichtbändern für z. g. Büroleuchtenmodul, weiß**
Mechanischer und elektrischer Verbinder zur Gliederung
eines Lichtbandes.
Für die Lichtbandmontage von Pendel oder Anbauleuchten.
Für Leuchten der Baureihe LuceoS D2
oder z. g. gleichwertiger Leuchte
Mit 5-adriger Durchgangsverdrahtung 1,5 mm2.
Aus Stahlblech, weiß pulverbeschichtet.
Menge: 6,000 Stck

**1.1.2.050 Wannenleuchte für das Sockelgeschoss, LED, 600mm, 17W, 2050lm, 4000K, schaltbar, weiß**
Formschöne und hocheffiziente Wannenleuchte für den
Einsatz auch bei erhöhten Anforderungen. Gehäuse und
Endkappen aus Stahlblech pulverbeschichtet. Endkappen
ohne sichtbare Schrauben, mit dauerformbeständiger
Silikonschaumdichtung. Gewölbter Diffusor aus
vergilbungsfreiem Kunststoff (PMMA) opal. Speziell
aufeinander abgestimmtes 2-Komponenten-Optiksystem für
eine homogene und weiche Ausleuchtung der gesamten
lichtabgebenden Fläche. Geeignet für Deckenanbau,
Wandanbau. Betriebsgerät integriert. Für
Durchgangsverdrahtung geeignet.
MultiLumen: Einstellbarkeit des Leuchtenlichtstroms in
4 Stufen.
Leuchten mit begrenzter Oberflächentemperatur nach
DIN EN 60598-2-24 zur Verwendung in einer Umgebung, in
der eine Ablagerung von nichtleitfähigem Staub auf der
Leuchte erwartet werden kann. Zugelassen für den
Einsatz in der Lebensmittel- und Getränkeindustrie.
Umweltfreundlich und ressourcenschonend durch
austauschbare Komponenten.

Serienname:  PLANADO
Materialnummer:  312624.002.1
Sichtfarbe:  leuchtenweiß
Länge L:  600 mm
Breite B:  160 mm
Höhe H min.:  58 mm
Nettogewicht:  2,18 kg
Nennlampe 1:  LED
Sockel Lampe 1:  ohne Sockel
Lichtfarbe Lampe 1:  4000K
Farbwiedergabeindex Lampe 1: 80
Farbkonsistenz Lampe 1 (McAdam-Ellipse): 3 SDCM
Lebensdauer Lampe 1:  50000 h (L80/B10)
Bemessungsleistung 1:  17 W
Bemessungsleuchtenlichtstrom 1: 2050 lm
Ausstrahlwinkel Down 1:  126° / 113°
Blendungsbewertungsindex UGR (4H 8H) 1: 23.3
Leuchtenlichtausbeute 1:  121 lm/W
Bemessungsleistung 2:  15 W
Bemessungsleuchtenlichtstrom 2: 1850 lm
Ausstrahlwinkel Down 2:  126° / 113°
Blendungsbewertungsindex UGR (4H 8H) 2: 23
Leuchtenlichtausbeute 2:  123 lm/W
Bemessungsleistung 3:  12 W
Bemessungsleuchtenlichtstrom 3: 1550 lm
Ausstrahlwinkel Down 3:  126° / 113°
Blendungsbewertungsindex UGR (4H 8H) 3: 22.3
Leuchtenlichtausbeute 3:  129 lm/W
Bemessungsleistung 4:  10 W
Bemessungsleuchtenlichtstrom 4: 1250 lm
Ausstrahlwinkel Down 4:  126° / 113°
Blendungsbewertungsindex UGR (4H 8H) 4: 21.6
Leuchtenlichtausbeute 4:  125 lm/W
Lichtaustritt:  direkt
Lichtverteilung:  symmetrisch
Schaltungsart Lampe 1:  Konstantstrom-Versorgung
Spannung:  220 - 240 V / 50 Hz, 60 Hz
Leistungsfaktor:  0,96
Schutzklasse:  I
Leuchten an Sicherung B10A: 45
Leuchten an Sicherung B16A: 72
Leuchten an Sicherung C10A: 70
Leuchten an Sicherung C16A: 112
Einschaltstrom / Einschaltzeit: 11.6 A / 220 µs
Klirrfaktor (THD):  15 %
Schutzart:  IP 54
Umgebungstemperatur:  -25 °C ... + 35 °C
Schlagschutz:  IK05
Glühdrahtprüfung:  650 °C
Sicherheitszeichen:  D-Zeichen
Handelszeichen:  CE, EAC

Fabrikat/Typ:  RZB / Planado  oder glw.

angeb. Fabrikat/Typ:
............................................
liefern und betriebsfertig montieren.
Menge: 43,000 Stck

**1.1.2.060 Flaches Anbau-Downlight für Einbauöffnungen von 55 - 270mm, LED, 290mm, 18W, 2780lm, 4000K, schalbar, weiß**
LED-Downlight UNISIZEevo max.18W
COLORselect & POWERselect

Hocheffizientes LED Downlight mit unterschiedlichen
Leistungsstufen dank POWERselect ermöglicht bis zu 154
lm/W
Abnehmbarer, stufenlos justierbarer Montagebügel
erleichtert den Einbau bei unterschiedlichen Decken-
und Wandaussparungen von 60-270mm
Extrem platzsparendes Design durch integriertes
Vorschaltgerät mit direktem Kabelanschluss
Verwendung unterschiedlicher Kabel (0,75 - 1,5mm²) und
vereinfachte Montage durch Zugentlastung möglich
Durchverdrahtbar mit doppelter Anschlussklemme
Vergilbungsfreier PMMA-Lichtleiter sorgt für
farbstabile Lichtleistung
Einfache Aufbaumontage durch abnehmbare Federclips

Verschiedenen Leistungsstufen durch
COLORselect & POWERselect:

12W@3000 Kelvin = 1700 Lumen = 142 lm/W
12W@4000 Kelvin = 1820 Lumen = 152 lm/W
12W@5700 Kelvin = 1760 Lumen = 147 lm/W

18W@3000 Kelvin = 2530 Lumen = 141 lm/W
18W@4000 Kelvin = 2780 Lumen = 154 lm/W
18W@5700 Kelvin = 2730 Lumen = 152 lm/W

Abstrahlwinkel:  110
Schutzart (IP):  sonstige Vorne IP44 / Hinten IP20
Eingangsspannung:  186 - 240 AC/DC
Nutzlebensdauer:  ca. 50.000 h bei 25°C
L80/B10:  50000 h
Farbtemperatur in Kelvin:  3000/4000/5700
Farbwiedergabeindex:  Ra > 82
Schutzklasse:  II
Spannungsart:  AC/DC
Gehäusefarbe:  weiß
Einbauöffnung Durchmesser in mm: 60-270
Garantie in Jahren:  3
Farbkonsistenz (McAdam-Ellipse): SDCM3
Schlagfestigkeit:  IK03
Abdeckung der Leuchte mit Wärmedämmung möglich: Ja
Glühdrahtprüfung nach IEC 60695-2-11: 650 °C - 30 s
Lichtverteilung:  Symmetrisch
Oberflächenschutz:  Kunststoffbeschichtet
Durchmesser:  290 mm

Fabrikat/Typ:  DOTLUX / UNISIZEevo 18W
  oder glw.
Bestellnummer:  6367-099110

angeb. Fabrikat/Typ:
............................................
liefern und betriebsfertig montieren.
Menge: 181,000 Stck

**1.1.2.070 Flaches Anbau-Downlight für Einbauöffnungen von 55 - 135mm, LED, 165mm, 8W, 1060lm, 4000K, schaltbar, weiß**
LED-Downlight UNISIZEevo max.8W
COLORselect & POWERselect

Hocheffizientes LED Downlight mit unterschiedlichen
Leistungsstufen dank POWERselect ermöglicht bis zu 137
lm/W
Abnehmbarer, stufenlos justierbarer Montagebügel
erleichtert den Einbau bei unterschiedlichen Decken-
und Wandaussparungen von 60-150mm
Extrem platzsparendes Design durch integriertes
Vorschaltgerät mit direktem Kabelanschluss
Durchverdrahtbar mit doppelter Anschlussklemme
Verwendung unterschiedlicher Kabel ( 0,75 - 1,5mm² )
und vereinfachte Montage durch Zugentlastung möglich
Vergilbungsfreier PMMA-Lichtleiter sorgt für
farbstabile Lichtleistung
Einfache Aufbaumontage durch abnehmbare Federclips

Verschiedene Leistungsstufen durch COLORselect &
POWERselect:
6W@3000 Kelvin =  750 Lumen = 125 lm/W
6W@4000 Kelvin =  820 Lumen = 137 lm/W
6W@5700 Kelvin =  800 Lumen = 133 lm/W

8W@3000 Kelvin =  990 Lumen = 124 lm/W
8W@4000 Kelvin = 1070 Lumen = 134 lm/W
8W@5700 Kelvin = 1030 Lumen = 129 lm/W

Leistungsaufnahme in Watt: 6/8
Lumen pro Watt:  137/134
Lichtstrom netto in Lumen: 820/1070
Abstrahlwinkel:  110
Schutzart (IP):  sonstige Vorne IP44 / Hinten IP20
Eingangsspannung:  186 - 240 AC/DC
Nutzlebensdauer:  ca. 50.000 h bei 25°C
Farbtemperatur in Kelvin:  3000/4000/5700
Farbwiedergabeindex:  Ra > 82
Power-Factor:  0,9
IK Schutzgrad:  IK03
Schutzklasse:  II
Gehäusefarbe:  weiß
Durchmesser:  165 mm

Fabrikat/Typ:  DOTLUX / UnisizeEVO
  8W oder glw.
Bestellnummer:  6365-099110

angeb. Fabrikat/Typ:
............................................
liefern und betriebsfertig montieren.
Menge: 1,000 Stck

**1.1.2.080 Unterbauleuchte, LED, 600mm, 10W, 1050lm, 4000K, schaltbar, weiß**
Linienleuchte als Wand- und Unterbauleuchte einsetzbar.

- Minimalistische, schlanke LED-Lichtleiste
- Lichtband-Option (bis zu zehn Lichtleisten)
- Montage- und Verbindungszubehör
  im Lieferumfang enthalten

LED 10S/840 L600 4000 K
105 lm/W, 1.050 lm

Fabrikat/Typ:  Dotlux / Endless
  600mm 8W 4000K oder glw.
Art.-Nr.:  3530-140180

angeb. Fabrikat/Typ:
............................................
liefern und betriebsfertig montieren.
Menge: 11,000 Stck

**1.1.2.090 Spiegelleuchte, LED, 600mm, 10W, 970lm, 4000K, schaltbar, weiß**
Linienleuchte als Wand- und Spiegelleuchte einsetzbar.
Armatur Aluminium pulverbeschichtet. Endkappen
Kunststoff (Polycarbonat), schlagzäh. Diffusor
Kunststoff (Polycarbonat) opal.  Geeignet für
Deckenanbau, Wandanbau. Waagerechte und senkrechte
Montage möglich. Einfachste Installation durch Plug &
Play Stecksystem. Betriebsgerät integriert.
Hohe Schutzart IP44 für den Einsatz im Nassbereich.

Sichtfarbe:  reinweiß (RAL 9010)
Länge L:  600 mm
Breite B:  55 mm
Höhe H min.:  87 mm
Nettogewicht:  0,9 kg
Nennlampe 1:  LED
Sockel Lampe 1:  ohne Sockel
Lichtfarbe Lampe 1:  4000K
Farbwiedergabeindex Lampe 1: 80
Farbkonsistenz Lampe 1 (McAdam-Ellipse): 3 SDCM
Lebensdauer Lampe 1:  50000 h (L90/B50)
Bemessungsleistung 1:  10 W
Bemessungsleuchtenlichtstrom 1: 970 lm
Ausstrahlwinkel Down 1:  180° / 109°
Blendungsbewertungsindex UGR (4H 8H) 1: 23.1
Leuchtenlichtausbeute 1: 97 lm/W
Lichtaustritt:  vorwiegend direkt
Lichtverteilung:  symmetrisch
Schaltungsart Lampe 1:  Konstantstrom-Versorgung
Spannung:  220 - 240 V / 50 - 60 Hz
Schutzklasse:  I
Leuchten an Sicherung B10A: 120
Leuchten an Sicherung B16A: 200
Leuchten an Sicherung C10A: 120
Leuchten an Sicherung C16A: 200
Einschaltstrom / Einschaltzeit: 8 A / 60 µs
Schutzart:  IP 44
Umgebungstemperatur:  25 °C
Schlagschutz:  IK03
Glühdrahtprüfung:  850°C - 30 Sekunden
Sicherheitszeichen:  F-Zeichen
Handelszeichen:  CE, EAC

Fabrikat/Typ:  RZB / RT-44  oder glw.

angeb. Fabrikat/Typ:
............................................
liefern und betriebsfertig montieren.
Menge: 71,000 Stck

**1.1.2.100 Wannenleuchte für Teeküchen, LED, 1518 mm, 35-47W, 4550-5850lm, 4000K, schaltbar, weiß**
Wannenleuchte für Teeküchen, LED, 1518 mm, 35-47W,
4550-5850lm, 4000K, schaltbar, weiß

Gehäuse aus Stahlblech, pulverbeschichtet.
Vollflächiger, randloser Kunststoff-Diffusor mit
akzentuierter Lichtkante. Diffusor aus
vergilbungsfreiem PMMA opal/mikroprismatisch.
Lichtverteilung symmetrisch, breitstrahlend.
Lichtaustritt direkt.

Für Wand- oder Deckenmontage.

Als Ausführung mit erhöhter Schutzart IP50 durch
Endkappen.

MultiLumen-Betriebsgerät integriert

Optisches System:  PMMA-Diffusor
Ausstrahlungsgeometrie:  symmetrisch
Lichtstärkeverteilung:  direkt
Leuchtenkörper:  Stahlblech
Farbe Leuchtenkörper:  weiß, (RAL 9016)

Mit elektronischem Betriebsgerät, schaltbar.
Betriebsgerät:  austauschbar.
Mittlere Bemessungslebensdauer L80(tq 25 °C) = 100.000
h
Lichtquelle:  austauschbar
Der Austausch erfolgt werkzeuglos, die
Ersatzlichtquelle kann als Ersatzteil bezogen werden.
Bemessungslichtstrom:  4550-5850lm
Bemessungsleistung:  35-47W

Farbwiedergabeindex:  Ra > 80
Lichtfarbe:  neutralweiß
Farbtemperatur:  4000 K
Farborttoleranz (initial MacAdam): = 3 SDCM
Leuchtenmaße (L x B x H):  1518mm x 160mm x 64mm
Schutzklasse (DIN EN 61140):  I
Schutzart (DIN EN 60529):  IP50
Prüftemperatur Glühdrahttest (IEC 60695-2-11): 650 °C
Stoßfestigkeitsgrad (IEC 62262): IK03
Gewicht:  4,5 kg

Fabrikat/Typ:  RZB / Lumara
  312805.002.1 oder glw.

angeb. Fabrikat/Typ:
............................................

inkl. Montagezubehör liefern und betriebsfertig
montieren.
Menge: 1,000 Stck

**1.1.2.110 Einbau-Downlight quadratisch, LED, 190x190x100, 19W, 2543lm, 4000K, Dali, weiß**
Downlight quadratisch
PANOS EVO Q190L 19W 840 LDO AL WH
60816127
LED Decken-Einbauleuchte (Komplettleuchte); Einsatz bei
limitiertem Platz in der Decke: Einbautiefe nur 100mm;
LED Leuchte "stableWhite" mit symmetrisch,
breitstrahlender Lichtverteilung mit höchster
Leuchteneffizienz und optimaler Lichttechnik;
Bestückung: 19 W LED840; Farbwiedergabe Ra > 80,
Farbtemperatur 4000 K (neutral weiß); Farborttoleranz
(initial MacAdam): 3; Leuchten Lichtstrom: 2543 lm,
Leuchten Lichtausbeute: 134 lm/W; Lebensdauer: 50000h
bei 85% Lichtstrom; mit separater
Vorschaltgeräte-Einheit DALI steuerbare Leuchte (DALI
only); hochwertige Reflektoreinheit über Verrastung an
modulare LED Lichtkammer befestigt; hocheffiziente LED
Lichtkammer integriert im optimierten, passiven
Wärmemanagement aus Aluminiumdruckguss;
Reflektor: glatt, aluminiumbesputtert, hochglänzend,
irisierungsfrei; Reflektor/Abdeckrahmen eine Einheit
aus hochwertigem, UV-beständigem Polycarbonat (PC);
Abdeckrahmen weiß, abnehmbar; Einbaurahmen aus
Aluminiumdruckguss; werkzeuglose Schnellmontage der
Leuchteneinheit über EASY-CLICK-Verschluss; IP44_IP20;
Leuchte halogenfrei verdrahtet; Anschluss: 5-polige
Steckverbindungsklemme, Durchschleifen möglich;
Netzspannung: 220-240V / 0/50/60Hz,
Zentralbatterietauglich 220V DC; Montage: werkzeuglose
Schnellmontage mittels Haltefedern für Deckenstärken
von 1-25mm; Deckenausschnitt: 190x190mm, Einbautiefe:
100mm; Gewicht: 1,43 kg;

Hinweis: Für Office Anwendungen gemäß EN12464 (UGR<19)
vorgesehen! Es ist ein zusätzlicher Entblendungsrahmen
im EP mit einzukalkulieren.

Lichtquelle:  LED
Leuchten Lichtstrom*:  2543 lm
Leuchten Lichtausbeute*:  134 lm/W
Farbwiedergabeindex min.:  80
Betriebsgerät:  1 x 28001246 LCA 25W
  350-1050mA one4all SR
  PRE Z
Ähnlichste Farbtemperatur*:  4000 Kelvin
Farborttoleranz (initial MacAdam): 3
Mittlere Bemessungslebensdauer*: L85 50000h bei 25°C
Leuchten Leistung*:  19 W Leistungsfaktor = 0,98
Standby Leistung*:  0,1 W
Steuerung:  LDO dimmbar bis 1% über
  DALI
Wartungskategorie CIE 97:  C - Oben geschlossener
  Reflektor

Fabrikat/Typ:  ZUMTOBEL / Panos EVO Q190L
  oder glw.

angeb. Fabrikat/Typ:
............................................
liefern und betriebsfertig montieren.
Menge: 57,000 Stck

**1.1.2.120 Einbau-Downlight rund, LED, 228x98, 21W, 2650lm, 4000K, Dali, weiß**
Downlight rund
- "COLORselect": 3 Lichtfarben in einer Leuchte. Für
jede
  Anwendungsumgebung die passende Lichtfarbe
einstellbar.
- Blendfreies Leuchtendesign (UGR )
- Facierter Multi-Reflektor sorgt für gleichmäßige
  Ausleuchtung
- Werkzeugloser Klemmenanschluss (durchverdrahtbar mit
  integrierter Zugentlastung)
- Spritzwassergeschütztes Gehäusedesign (IP 54
  Frontseitig)
- SmartCooling: raumseitige Wärmeableitung durch
  Aluminiumreflektor
- Abstandsfreie Montage möglich
- Für Zentralbatterie geeignet

Leistungsaufnahme in Watt:  21
Verbrauch (kWh/1000h):  21
Lichtstrom netto in Lumen:  2280/2650/2450
Lumen pro Watt:  126
Abstrahlwinkel:  90°
Dimmbar:  dimmbar
Schutzart (IP):  sonstige Vorne IP54 /
  Hinten IP20
Temperaturbereich:  -20°C bis +45°C
Lichtfarbe:  mehrfarbig
Nutzlebensdauer:  ca. 50.000 h bei 25°C
Farbtemperatur in Kelvin:  3000/4000/5700
Netzteil:  LED-Netzteil CC 15-44W 300-1050mA
  6-52V PUSH dimmbar DALI-2
Farbwiedergabeindex:  Ra > 82
Einschaltstrom in A:  0
IK Schutzgrad:  IK06
Material:  Kunststoff
Lumen pro Watt:  126
Schutzklasse:  III
Gehäusefarbe:  weiß
Blendfreiheit:  UGR-Wert kleiner 19 -
  bildschirmarbeitsplatztauglich
Food-Ready:  Ja
Kabellänge in m:  12 cm
Einbauöffnung Durchmesser in mm: 200-210
Eingangsspannungsbereich:  28-29,5
Garantie in Jahren:  5
L/B Wert:  L80/B10
Lebensdauer L80/B10 bei 25°C: 50000
Dimmung abhängig vom Betriebsgerät: Ja
Farbkonsistenz (McAdam-Ellipse): SDCM6
BEG Förderung:  Ja
Durchmesser:  228mm

Fabrikat/Typ:  DOTLUX / CIRCLEugr-dim 21W
  3000/4000/5700K COLORselect
  + LED-Netzteil CC 15-44W
  300-1050mA 6-52V PUSH
  dimmbar DALI-2  oder glw.

angeb. Fabrikat/Typ:
............................................
liefern und betriebsfertig montieren.
Menge: 17,000 Stck

**1.1.2.130 LED-Lichtlinie, Aluprofil, Pendel, 4208mm, 132W, 14036lm, 4000K, Dali, weiß**
LED-Lichtlinie, Aluprofil, Pendel, 4208mm, 4000K, Dali,
weiß

Konfiguration:
Kanalfarbe:  weiß, Profilbreite: 50 mm
Installationsart:  Hänge, nur direkt
Lichtfarbe / CRI:  840
optisches System:  Convision-Technologie
  UGR 16 (30°) (weiß)
Schaltungsart:  Dimmbar, DALI
Konnektivität, Funktionalität: Klemmenblock
Lichtstrom:  12.624 lm / 3.000 lm/m
Gesamtlänge:  4,21 m

Lichtkanalsystem, 50 mm breit. Konfiguration für
abgependelte Installation einschließlich aller
systemrelevanten Zubehöre wie Deckendosen, Zuleitungen,
Seilabhängungen, innenliegende Durchgangsverdrahtung,
Lichtbandkupplungen sowie Kopfstücken an den
Lichtbandenden. Rein direkt strahlende Lichtverteilung.
Lichtfarbe neutralweiß, ähnlichste Farbtemperatur (CCT)
4.000 K, allgemeiner Farbwiedergabeindex (CRI) Ra > 80.
 Mit elektronischem Betriebsgerät, digital dimmbar
(DALI). Das Produkt erfüllt die grundlegenden
Anforderungen der anwendbaren EU-Richtlinien und des
Produktsicherheitsgesetzes und trägt die
CE-Kennzeichnung. Leuchtenkörper aus
Aluminiumstrangpressprofil, Oberfläche
lösungsmittelfrei weiß pulverbeschichtet (RAL 9016).
Abblendkuben des ConVision-Systems weiß, mit feiner
Oberflächenstruktur. Der netzseitige Anschluss des
Vorschaltgerätes erfolgt mittels 5-poliger
Anschlussklemme bis 1,5 mm². Abpendellänge 2.000 mm.
Schutzart IP20. Lebensdauer: Mittlere
Bemessungslebensdauer L90(tq 25 °C) = 50.000 h.
Mittlere Bemessungslebensdauer L80(tq 25 °C) = 70.000
h. Systemform: Linear, Systemlänge: 4208 mm, L1: 4208
mm, Anschlussleistung (Gesamtsystem): 132 W,
Bemessungslichtstrom (Gesamtsystem): 14036 lm,
Lichtausbeute: 107 lm/W, Lumen pro Meter: 3336 lm/m,
Vom Einspeisepunkt ausgehend v.l.n.r. bestehend
aus: FINEA 50 segment, 2104 mm, ConVision-Technologie
mit 30° Austrahlwinkel.FINEA 50 segment, 2104 mm,
ConVision-Technologie mit 30° Austrahlwinkel.Das
Produkt erfüllt diegrundlegenden Anforderungen der
anwendbaren EU-Richtlinien und des
Produktsicherheitsgesetzes und trägt die
CE-Kennzeichnung. Die Leuchte ist durch eine
unabhängige Prüfstelle ENEC-zertifiziert.

Fabrikat/Typ:  FINEA / 9002659761  oder glw.

angeb. Fabrikat/Typ:
............................................
liefern und betriebsfertig montieren.
Menge: 1,000 Stck

**1.1.2.140 LED-Lichtlinie, Aluprofil, Pendel, mit zusätzlicher Stromschiene, Direkt/indirekt getrennt steuerbar, 4000K, Dali, Gesamtlänge: 5412mm, schwarz**
Hängekanal als LED-Lichtlinie
Kanalfarbe: schwarz, Profilbreite: 50 mm,
Installationsart:
Hänge, direkt/indirekt, Lichtfarbe / CRI: 840,
optisches
System: Diffusor, schwarz, Schaltungsart: Dimmbar,
DALI, Konnektivität, Funktionalität: Klemmenblock.

Sonderausführung:
nach unten hin immer abwechselnd
Stromschienensegment schwarz und direktes Licht mit
schwarzem Diffusor. Nach oben hin normales indirektes
Licht durchgehend. Direkt und Indirekt separat
schaltbar.

Lichtstrom:  15922 lm
Wattage:  154 W
Länge:  5400 mm
Gewicht:  14,8 kg

Fabrikat/Typ:  TRILUX / Fn5 HI 5400 840 D5 /
  Global 05 12054680-10
  50302608  oder glw.

angeb. Fabrikat/Typ:
............................................
liefern und betriebsfertig montieren.
Menge: 2,000 Stck

**1.1.2.150 LED-Lichtlinie, Aluprofil, Pendel, mit zusätzlicher Stromschiene, Direkt/indirekt getrennt steuerbar, 4000K, Dali, Gesamtlänge: 8972mm, schwarz**
Hängekanal als LED-Lichtlinie
Kanalfarbe: schwarz, Profilbreite: 50 mm,
Installationsart:
Hänge, direkt/indirekt, Lichtfarbe / CRI: 840,
optisches
System: Diffusor, schwarz, Schaltungsart: Dimmbar,
DALI, Konnektivität, Funktionalität: Klemmenblock.

Sonderausführung:
nach unten hin immer abwechselnd
Stromschienensegment schwarz und direktes Licht mit
schwarzem Diffusor. Nach oben hin normales indirektes
Licht durchgehend. Direkt und Indirekt separat
schaltbar.

Lichtstrom:  25965 lm
Wattage:  256 W
Länge:  8834 mm
Gewicht:  24,4 kg

Fabrikat/Typ:  TRILUX / Fn5 HI 8834 840 D5 /
  Global 05 12054680-20
  50302609  oder glw.

angeb. Fabrikat/Typ:
............................................
liefern und betriebsfertig montieren.
Menge: 2,000 Stck

**1.1.2.160 LED-Stromschienenstrahler für z.g. Lichtlinien mit Stromschiene, 3000K, Dali, schwarz, Abstrahlwinkel wahlweise 12°, 24° oder 36°**
Stromschienenstrahler mit Linse zur punktgenauen
Lichtlenkung. Stromschienenadapter.
Zur Integration in Nordic-Global Stromschienen.
Der Treiber ist im Stromschienenadapter integriert.
Der Strahler ist 355° drehbar / 100° schwenkbar. Der
Leuchtenkörper besteht aus Aluminium - Druckguss.
RAL 9005 Tiefschwarz, Struktur-pulverbeschichtet.
Leuchtenmaße (L x B x H): 84 mm, 84 mm, 135 mm.
Gewicht 1 kg.

Ausstrahlcharakteristik: nach Wahl des Nutzers

optischer Wirkungsgrad:  85%
Filterscheibe:  ohne
LED Lichtstromklasse:  4000lm
Systemlichtstrom:  3.485LM
Systemleistung:  30W
Leuchten-Lichtausbeute:  116 lm/W
Lichtfarbe:  3200 K - Efficient White
Das LED-Modul verfügt über eine herausragende
Weißdarstellung und hohe Effizienz bei sehr guter
Farbwiedergabe.
Allgemeiner Farbwidergabeindex (CRI) > 90,
Farborttoleranz (initial MacAdam) < 2 SDCM.
Mittlere Bemessungslebensdauer L80/ B10 (25 °C) =
50.000h.
Zulässige Umgebungstemperatur (ta) 25°C.
Mit elektronischem Betriebsgerät, digital dimmbar
(DALI). Schutzklasse I (DIN EN 60598-1),
Schutzart IP20 (DIN EN 60598-1).
Die Nennbetriebspannung der Leuchte beträgt 220 V,
50/60 Hz. Die Leuchte erfüllt die grundlegenden
Anforderungen der anwendbaren EU-Richtlinien und des
Produktsicherheitsgesetzes und trägt die
CE-Kennzeichnung.
Menge: 16,000 Stck

**1.1.2.170 Deckenfluter Wandmontage LED, 352 x 148 x 40mm (BxLxH), 39,8W, 5800lm 3000K, DALI, weiß**
*** Grundposition ZZ 001.0
Deckenfluter
Weiß strukturiert (RAL 9016)
LED-Modul: 39,5W 5625lm 3000K
DALI / Push DIM

Material: Aluminium / Polymethylmetacrylat
5-polige Steckklemme
Durchverdrahtung möglich

Technische Daten:
Leuchtenlichtstrom:  5200 lm (brutto)
Anschlussleistung:  43,03 W
Lichtausbeute:  142 lm/W
Abstrahlwinkel:  102°
Farbtoleranz:  2 SDCM
Farbwiedergabeindex Ra: >90
Lichtstromerhalt L80/B10: >=60000 h

Tiefe:  148mm
Breite:  352mm
Höhe:  40mm
Gewicht:  1,83kg

Fabrikat/Typ:  ARKOSLight / Rec oder glw.

angeb. Fabrikat/Typ:
............................................
liefern und betriebsfertig montieren.
Menge: 32,000 Stck

**1.1.2.180 Deckenfluter Wandmontage LED, 208 x 159 x 76mm (BxLxH), 27,3W, 2069lm 3000K, DALI, weiß**
*** Wahlposition ZZ 001.1
Deckenfluter Wandmontage LED
Weiß (RAL9002)
LED-Modul: 24,2W 3107lm 3000K Warmweiß
DALI-2

Spherolitlinse tief strahlend
Gehäuse und Wandarmatur: Aluminiumguss,
pulverbeschichtet.
5-polige Steckklemme. Durchverdrahtung möglich.
ERCO DALI Betriebsgerät.
LED-Modul: High-power LEDs. Kollimatoroptik aus
optischem Polymer.
Abdeckrahmen: Kunststoff, schwarz lackiert.
Technische Daten:
Leuchtenlichtstrom 2069lm
Anschlussleistung 27,3W
Lichtausbeute 76lm/W
Farbtoleranz 1,5 SDCM
Farbwiedergabeindex Ra  92
Lichtstromerhalt (LED-Herstellerangaben) L90/B10
<=50000h, L90 <=100000h
LED failure rate 0,1% <=50000h
Dimmbereich 0,1%-100%
Dimmmethode CCR
TLA (Temporal Light Artefacts) SVM = 0,4; PstLM = 1
Standbyleistung pro Betriebsgerät 0,40W
Leuchten pro Sicherungsautomat B16 max. 27
Länge 159mm
Breite 208mm
Höhe 76mm
Gewicht 1,41kg
CE, EAC, ENEC05, RCM, UKCA, IP20

Fabrikat/Typ:  ERCO / Pantrac oder glw.

angeb. Fabrikat/Typ:
............................................
liefern und betriebsfertig montieren.
Menge: 32,000 Stck

**1.1.2.190 Architektonische Anbauleuchte LED, rund, weiß, 403mm; Wandmontage**
Exclusive LED-Wand- und Deckenleuchte
Anbauleuchte für Decken- oder Wandmontage.
Mit einem ringkreisförmigen Lichtelement.

Optisches System:  Abdeckung
Ausstrahlungscharakteristik:  lambertsch
Ausstrahlungsgeometrie:  symmetrisch
Lichtstärkeverteilung:  indirekt
Material Reflektor:  PMMA, PMMA-Abdeckung
Optionale Einbaugehäuse werden als zusätzliche,
umschließende Sekundärreflektoren zum lichttechnisch
wirksamen Teil der Leuchten.
Leuchtenkörper aus Stahlblech.
Farbe Leuchtenkörper:  weiß, (RAL 9016)
Montageort: Wand ohne Einbauöffnung, Decke ohne
Einbauöffnung
Zulässige Umgebungstemperatur (ta): -20 °C - +25 °C
Leuchtenlichtstrom und Lichtfarbe fest eingestellt.
Mit elektronischem Betriebsgerät, schaltbar.
Betriebsgerät gemäß Ökodesign-Anforderungen
austauschbar.
Mittlere Bemessungslebensdauer L80(tq 25 °C) = 70.000 h
mittlere Bemessungslebensdauer L85(tq 25 °C) = 50.000 h
Lichtquelle gemäß Ökodesign-Anforderungen austauschbar.
Bemessungslichtstrom:  1800 lm
Bemessungsleistung:  17,00 W
Leuchten-Lichtausbeute:  106 lm/W
Leistungsfaktor:  _ > 0,9
Farbwiedergabeindex:  Ra > 80
Lichtfarbe:  neutralweiß
Farbtemperatur:  4000 K
Farborttoleranz (initial MacAdam) = 3 SDCM
Leuchtendurchmesser:  Ø 403 mm
Leuchtenhöhe:  68 mm
Schutzklasse (DIN EN 61140):  I
Schutzart (DIN EN 60529):  IP40
Schutzart raumseitig:  IP40
Prüftemperatur Glühdrahttest (IEC 60695-2-11): 650 °C
Stoßfestigkeitsgrad (IEC 62262): IK05
Gewicht:  3,2 kg
ENEC zertifiziert

Fabrikat/Typ:  TRILUX / Polaron IQ
  WD2 LED2000-840 ET  oder glw.

angeb. Fabrikat/Typ:
............................................
liefern und betriebsfertig montieren.
Menge: 6,000 Stck

**1.1.2.200 Architektonische Anbauleuchte LED, rund, weiß, 403mm; Deckenmontage**
Exclusive LED-Wand- und Deckenleuchte
Anbauleuchte für Decken- oder Wandmontage.
Mit zwei ringkreisförmigen Lichtelementen.

Optisches System:  Abdeckung
Ausstrahlungscharakteristik:  lambertsch
Ausstrahlungsgeometrie:  symmetrisch
Lichtstärkeverteilung:  indirekt
Material Reflektor:  PMMA, PMMA-Abdeckung
Optionale Einbaugehäuse werden als zusätzliche,
umschließende Sekundärreflektoren zum lichttechnisch
wirksamen Teil der Leuchten.
Leuchtenkörper aus Stahlblech.
Farbe Leuchtenkörper:  weiß, (RAL 9016)
Montageort: Wand ohne Einbauöffnung, Decke ohne
Einbauöffnung
Zulässige Umgebungstemperatur (ta): -20 °C - +25 °C
Leuchtenlichtstrom und Lichtfarbe fest eingestellt.
Mit elektronischem Betriebsgerät, digital dimmbar
(DALI).
DALI-2-Standard (EN 62386)
Betriebsgerät gemäß Ökodesign-Anforderungen
austauschbar.
Touch-Dim fähig
Mittlere Bemessungslebensdauer L80(tq 25 °C) = 70.000 h
mittlere Bemessungslebensdauer L85(tq 25 °C) = 50.000 h
Lichtquelle gemäß Ökodesign-Anforderungen austauschbar.
Bemessungslichtstrom:  2700 lm
Bemessungsleistung:  27,00 W
Leuchten-Lichtausbeute:  100 lm/W
Leistungsfaktor:  _ > 0,95
Farbwiedergabeindex:  Ra > 80
Lichtfarbe:  neutralweiß
Farbtemperatur:  4000 K
Farborttoleranz (initial MacAdam) = 3 SDCM
Leuchtendurchmesser:  Ø 403 mm
Leuchtenhöhe:  68 mm
Schutzklasse (DIN EN 61140):  I
Schutzart (DIN EN 60529):  IP40
Schutzart raumseitig:  IP40
Prüftemperatur Glühdrahttest (IEC 60695-2-11): 650 °C
Stoßfestigkeitsgrad (IEC 62262): IK05
Gewicht:  4,0 kg
ENEC zertifiziert

Fabrikat/Typ:  TRILUX / PolaronIQ WD1-2
  LED3000-840 ETDD  oder glw.

angeb. Fabrikat/Typ:
............................................
liefern und betriebsfertig montieren.
Menge: 10,000 Stck

**1.1.2.210 Architektonische Kugel-Pendelleuchte LED für Foyer Mittelrisalit, d=600mm, Rohrpendel l= 1,5m, 3000K, DALI2. chrom/Opalglas seidenmatt**
Kugel-Pendelleuchte für den Innenbereich.
Freistrahlendes Licht. LED,

Typ:  Pendelleuchte.
Lampenschirm:  weißes, mundgeblasenes,
dreischichtiges
  Opalglas seidenmatt.
Metallteile:  Edelstahl (.83) oder Chrom (.80)
Abhängung:  Stahlrohr

Kugel-Durchmesser:  600 mm.
inkl. integriertem DALI2-Treiber,
Lampenlichtstrom:  7216 lm
Leuchtenlichtstrom:  6494 lm

Lichtfarbe:  warmweiß, 3000 Kelvin,
Farbwiedergabeindex  CRI>90,
Lebensdauer L80/B10 (Tq 25 °C)
  50.000 Stunden.
Stoßfestigkeit  IK01,
Schutzart  IP40,
Durchmesser  600 mm,
Pendellänge  2000 mm,
Gewicht  13,9 kg,
Umgebungstemperatur Ta -20 °C bis +35 °C.

Inkl. LED-Treiber ENEC geprüft.

Sonderausstattung: Rohrpendel bis 2m

Fabrikat/Typ:  LUCIS / Polaris ZT
  ZT.P1.600.80M
  oder glw.

angeb. Fabrikat/Typ:
............................................
liefern und betriebsfertig montieren.
Menge: 5,000 Stck

**1.1.2.211 Wandeinbauleuchte, asymmetrisch mit Einbaugehäuse und Einputzrahmen, weiß, 500lm, 6,5W, DALI**
BEGA Decken- und Wandeinbauleuchte 24211. Asymmetrische
Lichtstärkeverteilung. BEGA Constant Optics® :
Effizientes optisches System, das nahezu keinem
Verschleiß unterliegt. Die Farbtemperatur der Leuchte
kann wahlweise auf 3000 K (Werkseinstellung) oder 4000
K eingestellt werden. LED, 6,5 W
Leuchten-Anschlussleistung, Leuchten-Lichtstrom 476 lm
im Betrieb bei Farbtemperatur 3000 K.
Leuchten-Lichtstrom 501 lm im Betrieb bei
Farbtemperatur 4000 K. Farbwiedergabeindex (CRI) > 80.
Mit BEGA Ultimate Driver® LED-Netzteil, DALI-steuerbar
, 220-240 V, 0/50-60 Hz. Mit austauschbarem BEGA
LED-Modul mit einer mittleren Bemessungslebensdauer von
> 200.000 Betriebsstunden (L80B50 bei ta = 25 °C).
20-jährige Nachliefergarantie auf das LED-Modul und die
Verschleißteile. Schutzart IP 65. Leuchte aus
Aluminiumguss, Aluminium und Edelstahl
Beschichtungstechnologie BEGA Tricoat® , Farbe Weiß.
Sicherheitsglas klar. Zwei Leitungseinführungen zur
Durchverdrahtung der Netzanschlussleitung bis Ø 7-10,5
mm, max. 5 G 1,5 qmm.
Abmessungen: 190 x 190 x 100 mm.
Leuchte für den Einbau in eine Einbauöffnung mit den
Abmessungen 175 x 175 x 105 mm
einschl.  Einbaugehäuse 10489 und Einputzrahmen 10089

Fabrikat / Typ:  BEGA / 24211 + 10489 + 10089, weiß
oder glw.

angebotenes Fabrikat /Typ: "_______________________"
liefern, und betriebsfertig montieren
Menge: 4,000 Stck

*Hinweis*
Ertüchtigung bestehender Leuchten:

**1.1.2.220 Umrüstkit LED für TRH Mittelrisalit; rund, 29W, 4360lm, 3000K + Schaltnetzteil CC 400-700mA**
LED Wechselmodul QUICK-FIXadapt 26W 3000K
Bestellnummer: 6161-030170  + 4936-1 (Netzteil)

Universelles Magnet-LED-Leuchtmodul (Konstantstrom bis
700mA) für den einfachen und schnellen Wechsel
von konventionellen Leuchtmitteln in bestehenden
Decken- und Wandleuchten
Bestellnummer:  6161-030170

Werkzeugloser Austausch des LED-Moduls auch durch eine
Nicht-Fachkraft möglich dank DC-Systemstecker
Speziallinsen mit 170° Abstrahlwinkel des LED-Moduls
auch durch eine Nicht-Fachkraft möglich
volle Flexibilität durch externes Netzteil

Innendurchmesser 25cm
Außendurchmesser 30cm

Leistungsaufnahme und netto Lichtstrom des Moduls mit
unterschiedlichen Betriebsströmen:

16W@ 400mA = 2925lm = 183lm/W
18W@ 450mA = 3290lm = 183lm/W
23W@ 550mA = 3930lm = 171lm/W
25W@ 600mA = 4140lm = 166lm/W
27W@ 650mA = 4600lm = 170lm/W
29W@ 700mA = 4850lm = 167lm/W

LED-Netzteil QUICK-FIXadapt CC 400-700mA
Bestellnummer: 4936-1

Nicht dimmbares Netzteil für QUICK-FIXadapt mit 500mA
und IP40. inkl. Magnetbefestigung

Fabrikat/Typ:  DOTLUX / QUICK-FIXadapt 29W
  4000K & Schaltnetzteil  oder glw.

angeb. Fabrikat/Typ:
............................................
liefern und betriebsfertig montieren.
Menge: 22,000 Stck

**1.1.2.230 Umrüstkit LED für Mittelrisalit; rund, 34+4W, 5000lm, 3000K**
LED Wechselmodul QUICK-FIXplus 34+4W
(2 getrennte Anschlüsse) 3000K
Bestellnummer: 6207-030170

Universelles Leuchte in Leuchte System mit integriertem
Treiber zum einfachen und schnellen Wechseln von
Leuchtmitteln in bestehenden Decken- und Wandleuchten
Zwei unabhängige Netzteile garantieren eine flexible
Anpassung an Bestandssysteme
Extra hohe Magnetfüße ermöglichen die Montage über
der bestehenden Verkabelung
QUICK-FIXplus verfügt über die DIN EN60598-2-22:2014.
Diese Norm bestätigt die Zulassung im Bereich der
Notbeleuchtung.
Sehr hohe Effizienz von bis zu 153lm/W durch niedrig
bestromte LED's und dadurch lange Lebensdauer
Speziallinsen mit 170° Abstrahlwinkel sorgen für
absolut schattenfreie Lichtverteilung auch in größeren
Leuchten bis zu 900mm
Beide Schaltkreise für Zentralbatterie geeignet
Verschiedene Leistungsangaben:

maximal 38 Watt @ 5000 Lumen

4Watt Kreis =  400 Lumen = 108 lm/W
34Watt Kreis = 5000 Lumen = 147 lm/W

Fabrikat/Typ:  DOTLUX / QUICK-FIXplus 34+4W
  3000K  oder glw.

angeb. Fabrikat/Typ:
............................................
liefern und betriebsfertig montieren.
Menge: 2,000 Stck

**1.1.2.240 Umrüstkit LED für Sanitärbereiche; rund, 19W, 3040lm, 4000K, schaltbar**
LED-Sanierungsleuchte QUICK-FIXplus 19W 4000K
Bestellnummer: 3381-140170

Universelles Leuchte in Leuchte System mit integriertem
Treiber zum einfachen und schnellen Wechseln von
Leuchtmitteln in bestehenden Decken- und Wandleuchten
Extra hohe Magnetfüße ermöglichen die Montage über
der bestehenden Verkabelung
Sehr hohe Effizienz von bis zu 160lm/W durch niedrig
bestromte LED's und dadurch lange Lebensdauer
Unsere QUICK-FIXplus verfügen über die DIN
EN60598-2-22:2014. Diese Norm bestätigt die Zulassung
im Bereich der Notbeleuchtung.
Speziallinsen mit 170° Abstrahlwinkel sorgen für
absolut schattenfreie Lichtverteilung auch in größeren
Leuchten bis zu 500mm
Geeignet für Zentralbatterie
Werkzeugloser Austausch des QUICK-FIXplus auch durch
eine Nicht-Fachkraft möglich dank AC-Systemstecker

Lichtstrom netto in Lumen: 3040;
Lumen pro Watt: 160;
Leistungsaufnahme in Watt: 19;
Abstrahlwinkel: 170;
Schutzart (IP): IP20;
Eingangsspannung: 186 - 240 AC/DC;
Nutzlebensdauer: ca. 50.000 h bei 25°C;
L80/B10: 50000 h;
Farbtemperatur in Kelvin: 4000;
Power-Factor: 0,9;
Schutzklasse: II;
Schaltzyklen: > 100.000;
Garantie in Jahren: 3;
Farbe: Gelb
Durchmesser: 240mm

Fabrikat/Typ:  DOTLUX / QUICK-FIXplus 19W
  oder glw.

angeb. Fabrikat/Typ:
............................................
liefern und betriebsfertig montieren.
Menge: 23,000 Stck

**1.1.2.250 Umrüstkit LED für arch. Pendelleuchten Hauptflure; rund, 12W, 1820lm, 3000K, schaltbar**
LED-Sanierungsleuchte QUICK-FIXplus 12W 3000K
Bestellnummer: 3378-130170

Universelle Leuchte in Leuchte System mit integriertem
Treiber zum einfachen und schnellen Wechseln von
Leuchtmitteln in bestehenden Decken- und Wandleuchten
Extra hohe Magnetfüße ermöglichen die Montage über
der bestehenden Verkabelung
Sehr hohe Effizienz von bis zu 152lm/W durch niedrig
bestromte LED's und dadurch lange Lebensdauer
QUICK-FIXplus verfügt über die DIN EN60598-2-22:2014.
Diese Norm bestätigt die Zulassung im Bereich der
Notbeleuchtung.
Speziallinsen mit 170° Abstrahlwinkel sorgen für
absolut schattenfreie Lichtverteilung auch in größeren
Leuchten bis zu 500mm
Geeignet für Zentralbatterie
Werkzeugloser Austausch der QUICK-FIXplus auch durch
eine Nicht-Fachkraft möglich dank AC-Systemstecker

Leistungsaufnahme in Watt: 12;
Lichtstrom netto in Lumen: 1820;
Lumen pro Watt: 152;
Abstrahlwinkel: 170;
Schutzart (IP): IP20;
Eingangsspannung: 186 - 240 AC/DC;
Nutzlebensdauer: ca. 50.000 h bei 25°C;
L80/B10: 50000 h
Farbtemperatur in Kelvin: 3000;
Power-Factor: 0,9;
Schutzklasse: II;
Spannungsart: AC/DC;
Schaltzyklen: > 100.000;
Garantie in Jahren: 3;
Geeignet für Allgemeinbeleuchtung: Ja;
Durchmesser: 180mm

Fabrikat/Typ:  DOTLUX / QUICK-FIXplus 12W
  3000K oder glw.

angeb. Fabrikat/Typ:
............................................
liefern und betriebsfertig montieren.
Menge: 288,000 Stck

**1.1.2.260 Umrüstkit LED für arch. Wandleuchten Flure; 2x 50cm, 2x 7W, gesamt 2780lm, 3000K + 1x Schaltnetzteil**
LED-Wechselmodul QUICK-FIX24V
2x 500x15mm 7W 3000K + Netzteil;

Einzelpreis gilt je Leuchte!

12er Set LED-Module für 6 Leuchten; je Leuchte ein
Netzteil.
Bestellnummer: (1x) 5186-130120 + (6x) 5075

Einschließlich Einkürzen auf 40cm (Bestandsleuchte)!

Universelles LED-Modul (24V Konstantspannung) für den
einfachen und schnellen Wechsel von nahezu allen
Leuchtmitteln in bestehenden Decken- und Wandleuchten
Einfache Verdrahtung bei voller Flexibilität durch
integrierte Konstantstromtreiber. Das Modul muss nur
mit 24V DC versorgt werden.
Sicherer Halt des Moduls durch 2 vorinstallierte
Neodym-Magnete
Durchverdrahtete Federdruckanschlussklemmen an beiden
Enden
Individuell ablängbar alle 10cm (je 2 Montagelöcher und
zusätzliche Lötflächen pro 10cm)
Für Einzeladerverdrahtung verwendbare Leitung (starre
Leiter 0,5-0,75mm²)
ESD Berührungsschutz bis 8kV für das komplette Modul

Leistungsaufnahme in Watt: 7
Lichtstrom netto in Lumen: 1390
Lumen pro Watt: 185
Abstrahlwinkel: 120
Schutzart (IP): IP20
Farbtemperatur in Kelvin: 3000
Power-Factor: 1
Trennbar nach mm: 100
Tc Temperatur in °C: 85
Lumen pro Watt: 185
Spannungsart: DC
Schaltzyklen: > 60.000
Eingangsspannungsbereich: 22-29
Garantie in Jahren: 3
L80/B10: 50000
Farbkonsistenz (McAdam-Ellipse): SDCM3
Farbe: Weiß
Breite: 15mm

LED-Netzteil CV 24V DC 0-30W 0-1,25A nicht dimmbar IP20
linear
Bestellnummer: 5075

Breite: 30mm
Höhe: 20mm (Bestandsleuchte!)

Fabrikat/Typ:  DOTLUX / QUICK-FIX24V
  500x15mm 7W 3000K
  + LED-Netzteil CV  oder glw.

angeb. Fabrikat/Typ:
............................................
liefern und betriebsfertig montieren.
Menge: 146,000 Stck

**1.1.2.270 Umrüstkit LED-Kette für Lichtdecken**
DOTLUX LED-Modul ACplus 1,5W 160° IP67 3000K
als 100er Kette

Bestellnummer: 5169-030160

-  LED-Modul zum direkten Anschluss an 230V, ohne
zusätzliches Netzteil
-  160° Speziallinse ermöglicht homogene Ausleuchtung
  auch bei flachen Einbautiefen
-  Schnelle Installation durch 20m Kette mit 100
Modulen, individuell kürzbar
-  Für größere Flächen ist eine Parallelschaltung
mehrerer Ketten möglich. (Reihenschaltung mehrerer
Ketten nicht möglich)
-  Vergilbungssicheres Gehäuse sorgt für eine stabile
  Lichtleistung
-  Einfache Montage der einzelnen Module durch
Schraubloch oder trägerloses Klebeband auf der
Rückseite

Leistungsaufnahme in Watt: 150;
Lichtstrom netto in Lumen: 15000;
Lumen pro Watt: 100;
Abstrahlwinkel: 160;
Schutzart (IP): IP67;
Lichtfarbe: weiß;
Eingangsspannung: 220 - 240 V AC;
Nutzlebensdauer: ca. 50.000 h bei 25°C;
Farbtemperatur in Kelvin: 3000;
Farbwiedergabeindex: Ra > 82;
Power-Factor: 0,94;
Anzahl der LED/m: 5;
Tc Temperatur in °C: 60;
Lichtstrom lm/m: 750;
Schutzklasse: II;
Spannungsart: AC;
Selbstklebend: Ja;
Schaltzyklen: > 100.000;
Eingangsspannungsbereich: 220-240 AC;
Garantie in Jahren: 3;
L80/B10: 25000;
Konstant-Lichtstrom-Regelung: Ja;
Anschlussart: Löten

Breite: 20mm

Einschließlich einkürzen auf die benötigte Länge!

Fabrikat/Typ:  DOTLUX / ACplus  oder glw.

angeb. Fabrikat/Typ:
............................................
liefern und betriebsfertig montieren.
Menge: 1,000 Stck

**1.1.2.280 Reinigung von Bestandsleuchten-Gehäusen und Abdeckungen**
Reinigung von Bestandsleuchten-Gehäusen und Abdeckungen
und/oder Glaskörpern
Menge: 338,000 Stck

##### 1.1.3 KG 449 Starkstromanlagen, Sonstiges

**1.1.3.010 Dokumentation der fachgerechten Ausführung von Brandschutzdurchführungen und -schotts:**
Erstellen einer digitalen Fotodokumentation in Form von
Grundrissen mit Eintragung aller vom AN erstellten
Brandschutzdurchführungen und -schotts.
Eindeutige Nummerierung der Schotts im Grundriss und
entsprechende Nummerierung der digitalen Fotos von
jedem einzelnen Schott.
Zusammenstellung in Form einer Liste mit Angabe des
Gewerks, der Schott/Fotonummer, dem Einbauort und der
Zulassungsnummer. Übergabe aller Unterlagen in
digitaler Form auf CD vor der Abnahme der Leistungen.
Nicht dargestellte und nicht mehr sichtbare
Durchführungen gelten als nicht erbracht und durch den
AG wird eine Sichtkontrolle veranlasst. Die Kosten für
das nachträgliche Öffnen, Wiederverschließen und
malermäßige Ausbessern von Wänden, Decken usw. trägt
der AN.
Menge: 1,000 PSCH

**1.1.3.020 Mörtelschott, Größe bis ø=100mm**
Mörtelschott/Hartschott
Trocken vorgemischter Spezialmörtel zur Errichtung
einer Kabelabschottung. Der abgebundene Mörtel bildet
eine mechanisch stabile Verbindung. Anrühren nur mit
Wasser. Mörtel muss wasserbeständig und fließfähig
sein. Frei von Asbest-, Phenol- und
Halogenbestandteilen.
Zugelassene Durchführung von Kabeln aller Art (Ausnahme
Hohlleiterkabel), Kabeltragsysteme aus Stahl-,
Aluminium- oder Kunststoffprofilen.
max. Belegung:  60 %
Feuerwiderstandsdauer:  bis S 120
liefern und fachgerecht montieren

Einbau in Massivwand bzw. Massivdecke F90

Größe:  Für Bohrungen bis  Ø = 100mm
Menge: 1,000 Stck

**1.1.3.030 Plattenschott als feuerbeständige Abschottung; bis 0,050 m²**
Plattenschott als feuerbeständige Abschottung von
Kabeldurchgängen in Wänden oder Decken (Mauerwerk,
Stahlbeton oder Gipskarton) und Stahlbetondecken,
Feuerwiderstandsklasse S 90 nach DIN 4102, Teil 9,
Größe:  bis 0,050 m²
Menge: 10,000 Stck

**1.1.3.040 Plattenschott als feuerbeständige Abschottung; 0,051 bis 0,10 m²**
Plattenschott als feuerbeständige Abschottung von
Kabeldurchgängen in Wänden oder Decken (Mauerwerk,
Stahlbeton oder Gipskarton) und Stahlbetondecken,
Feuerwiderstandsklasse S 90 nach DIN 4102, Teil 9,
Größe:  0,051 bis 0,10 m²
Menge: 1,000 Stck

**1.1.3.050 Leitungsschott-Einzeldurchführung**
Leitungsschott Einzeldurchführung
Brandabschottung EI30, EI60, EI90 nach EN 1366-3/DIN
4102-9 für die Durchführung einzelner Kabel.
Kabelabschottung für leichte Brandschutzwände nach DIN
4102, Mauerwerkswände nach DIN 1053 und Betonwände nach
DIN 1045, bestehend aus Dämmschicht bildendem Material.
Installationsöffnung Durchmesser 20 mm
Für Leitungen von Durchmesser 5 - 15 mm
liefern und fachgerecht montieren.

Fabrikat/Typ:  KAISER / 9459-01  oder glw.

angeb. Fabrikat/Typ:
............................................
Menge: 20,000 Stck

**1.1.3.060 Leitungsschott-Leitungsbündel**
Leitungsschott-Leitungsbündel
Brandabschottung EI30, EI60, EI90 nach EN 1366-3/DIN
4102-9 für Kabeldurchführungen. Kabelabschottung für
leichte Brandschutzwände nach DIN 4102, Mauerwerkswände
nach DIN 1053 und Betonwände nach DIN 1045, bestehend
aus Schottzylinder mit Dämmschicht bildendem Material
und zweiteiligem Dichteinsatz. Befestigung mittels
Laschenschrauben. Selbständiges Abdichten ohne
zusätzliche Abdichtung von Fugen und Zwickeln.
Zerstörungsfreie Nachbelegung, Verwendung auch als
Reserveschott.
Installationsöffnung Durchmesser 74 mm
Für einzelne Leitungen bis Durchmesser max. 21 mm und
Leitungsbündel bis Durchmesser max. 40 mm
liefern und fachgerecht montieren.

Fabrikat/Typ:  KAISER / 9459-03  oder glw.

angeb. Fabrikat/Typ:
............................................
Menge: 20,000 Stck

**1.1.3.070 Schließen von Ringspalten bei Einzelkabeldurchführungen mit geeignetem Schottmaterial**
Schließen von Ringspalten bei Einzelkabeldurchführungen
mit geeignetem Schottmaterial
(Steinwolle, Schmelzpunkt > 1000°C)

Ringspalt bis 5cm umlaufend, oder max. 100mm Bohrungen.
Menge: 25,000 Stck

**1.1.3.080 Schließen von Ringspalten bei Kabelbündeldurchführungen mit geeignetem Schottmaterial**
Schließen von Ringspalten bei Kabelbündeldurchführungen
 mit geeignetem Schottmaterial
(Steinwolle, Schmelzpunkt > 1000°C)

Ringspalt bis 5cm umlaufend und max. Durchbruchsgröße
von 100 x 500mm (Höhe x Breite).
Menge: 25,000 Stck

**1.1.3.090 Abzweigkasten AP/FR leer 75x75x40 IP54 grau ABZK02**
Abzweigkasten AP/FR leer
als Übergabepunkt für z. B. Leuchten mit bis zu
5-poliger Anschlussleitung

Maße:  75x75x40
Schutzart:  IP54
Farbe:  grau

Fabrikat/Typ:  RED / ABZK02
Hersteller-Nr.:  2260-20-0010

liefern und einschl. erforderlichem Kleinmaterial
betriebsfertig montieren und dauerhaft beschriften
Menge: 30,000 Stck

*Hinweis*
Grundsätzlich werden Stundenlohnarbeiten nur vergütet,
wenn es sich um außervertragliche Arbeiten handelt,
welche nicht nach Einheitspreisen abgerechnet werden
und von der Fachbauleitung besonders angeordnet werden.
Die Arbeiten müssen per Stundenzettel (täglicher
Nachweis) unmittelbar nach Durchführung der Arbeiten
(spätest. an der folgenden Baubesprechung) der
Bauleitung zur Unterzeichnung vorgelegt werden.

Die Leistungsabrechung erfolgt nach dem Grad der dafür
erforderlichen Qualifikation, d. h. das zusätzliche
Stemm- und Schlitzarbeiten von einem Helfer oder einem
Auszubildenden auszuführen sind.

Der Stundenverechnungssatz eines Lehrlings im
1. Ausbildungsjahr bildet sich aus 45%
2. Ausbildungsjahr bildet sich aus 55%
3. Ausbildungsjahr bildet sich aus 65%
4. Ausbildungsjahr bildet sich aus 75%
des Stundenverrechnungssatzes des Monteurs

Hat der Auftraggeber die Stundenzettel des
Auftragnehmers Länger als 6 Werktage unbeanstandet
gelassen, damit nach VOB/B § 15 annerkannt und die
Rechnungsbeträge schon gezahlt, so kann sich dieser
noch nachträglich auf die Unrichtigkeit der
Stundenlohnzettel berufen, wenn er dies bei Ablauf der
Frist nicht gewußt hat.

Arbeiten zum Stundennachweis sind bei der Bauleitung
anzumelden bzw. werden auf Veranlassung der Bauleitung
durchgeführt und sind dann auf entsprechenden
Stundenzetteln mit Beschreibung der ausgeführten
Arbeiten dem Fachbauleiter innerhalb einer Woche zur
Unterschrift vorzulegen.
Für unvorhergesehene Arbeiten werden angesetzt:

**1.1.3.100 Obermonteur**
Obermonteur (Verrechnungssatz)
Menge: 5,000 Std

**1.1.3.110 Monteur**
Monteur (Verrechnungssatz)
Menge: 20,000 Std

#### 1.2 KG 490 Sonstige Maßnahmen für technische Anlagen ELT

##### 1.2.1 KG 491 Baustelleneinrichtung

**1.2.1.010 Vorhalten der gesamten erforderlichen Baustelleneinrichtung (Büro-, Mannschafts-, Lager- und Abfallcontainer) für sämtliche in der Leistungsbeschreibung aufgeführten Leistungen.**
Vorhalten der gesamten erforderlichen
Baustelleneinrichtung (Büro-, Mannschafts, Lager- und
Abfallcontainer)  für sämtliche, in der
Leistungsbeschreibung aufgeführten Leistungen je
Gebäude.

Verrechungseinheit = Vorhaltung Monat
Menge: 12,000 Mt

**1.2.1.020 An- und Abfahren / Auf- und Abbau Baustelleneinrichtung**
An- und Abfahren sowie Auf- und Abbau vorgenannter
Baustelleneinrichtung.
Menge: 1,000 PSCH

**1.2.1.030 Fahrbares Montagegerüst**
Fahrbares Montagegerüst gemäß UVV und BGV mit einer
Bühnenhöhe von 1 - 3 m, Plattformgröße ca. 1 m x 2 m,
incl. Umsetzen entsprechend Montagefortschritt, incl.
Transport und Abtransport zur Baustelle. DIN 4422,
Gruppe 3, flächenbezogenes Nutzgewicht 200 kg/m²,
Höhenabstand der Gerüstlagen 2,00 m, Gerüstlagen mit
allseitigem Seitenschutz, die erforderlichen Auflager
sind herzustellen,

mehrmaliges Auf- und Abbauen, entsprechend der
erforderlichen Gerüstumstellungen.

Komplett liefern und für die gesamte Einsatzzeit
vorhalten.
Menge: 2,000 Stck

**1.2.1.040 Zulage Montagehöhe**
Zulage für Arbeiten oberhalb von 3,00 m.
Bühnenhöhe bis 9,00 m.
Bei den Installations- und Montagearbeiten im
Deckenbereich sind hierfür geeignete
Steige-/Hub-/Rüstungs-Arbeitshilfsmittel vorzusehen.
Diese Zulage gilt auch für Montagearbeiten in
Treppenräumen.
Menge: 1,000 PSCH

**1.2.1.050 Überprüfen ggf. Nachmessen, Freischalten und Sichern der Arbeitsbereiche je Verteilerbereich**
Überprüfen ggf. Nachmessen, Freischalten und Sichern
der Arbeitsbereiche je Verteilerbereich,
einschl. erforderlicher Terminabstimmungen mit dem
Nutzer.

Die Arbeiten müssen per Stundenzettel (täglicher
Nachweis) unmittelbar nach Durchführung der Arbeiten
(spätest. an der folgenden Baubesprechung) der
Bauleitung zur Unterzeichnung vorgelegt werden.
Menge: 60,000 Std

**1.2.1.060 Nachpflege Bestandsunterlagen mit z.g. Prüfergebnissen**
Abgleich und Nachpflege der Bestandsunterlagen vor Ort,
unter Beachtung z.g. Messung und Prüfung

Die Arbeiten müssen per Stundenzettel (täglicher
Nachweis) unmittelbar nach Durchführung der Arbeiten
(spätest. an der folgenden Baubesprechung) der
Bauleitung zur Unterzeichnung vorgelegt werden.
Menge: 90,000 Std

##### 1.2.2 KG 494 Abbruchmaßnahmen

*Hinweis*
Demontage und fachgerechte Entsorgung:

**1.2.2.010 Demontage vorhandener Langfeldleuchten und fachgerechte Entsorgung, einschl. Leuchtmittel**
Demontage vorhandener Langfeldleuchten und fachgerechte
Entsorgung, einschl. Leuchtmittel und
Entsorgungsnachweis

gilt für Anbau-, Einbau- und Pendelleuchten mit
Leuchtstoffröhren T5/T8 und EVG, VVG oder KVG.
Menge: 760,000 Stck

**1.2.2.020 Demontage vorhandener Wannenleuchten und fachgerechte Entsorgung, einschl. Leuchtmittel**
Demontage vorhandener Wannenleuchten und fachgerechte
Entsorgung, einschl. Leuchtmittel und
Entsorgungsnachweis
Menge: 50,000 Stck

**1.2.2.030 Demontage vorhandener Downlights und fachgerechte Entsorgung, einschl. Leuchtmittel**
Demontage vorhandener Downlights und fachgerechte
Entsorgung, einschl. Leuchtmittel und
Entsorgungsnachweis
Menge: 250,000 Stck

**1.2.2.040 Demontage vorhandener Wandleuchten und fachgerechte Entsorgung, einschl. Leuchtmittel**
Demontage vorhandener Wandleuchten und fachgerechte
Entsorgung, einschl. Leuchtmittel und
Entsorgungsnachweis
Menge: 150,000 Stck

**1.2.2.050 Demontage vorhandener Lichtbänder bis 5m und fachgerechte Entsorgung, einschl. Leuchtmittel und Anbauten**
Demontage vorhandener Lichtbänder bis 5m Länge und
fachgerechte Entsorgung, einschl. Leuchtmittel und
Anbauten.
Inkl. Entsorgungsnachweis
Menge: 1,000 Stck

**1.2.2.060 Demontage vorhandener Lichtbänder bis 10m und fachgerechte Entsorgung, einschl. Leuchtmittel und Anbauten**
Demontage vorhandener Lichtbänder bis 10m Länge und
fachgerechte Entsorgung, einschl. Leuchtmittel und
Anbauten.
Inkl. Entsorgungsnachweis
Menge: 4,000 Stck

##### 1.2.3 KG 498 Provisorische technische Anlagen

**1.2.3.010 Abdeckfolie zum Schutz von Fenstern, Türen und Möbeln o. ä.**
Besondere Maßnahmen zum Schutz von Fenstern, Türen und
Möbeln, innen

Schutzabdeckung von Fenstern, Türen und Möbeln, innen
einschließlich Abkleben, Unterhaltung und späterer
Beseitigung/Entsorgung.

Abdeckung bestehend aus:
Abdeckfolie und Klebeband
oder Abdeckplane und Klebeband
oder SK-Schutzfolie als selbstklebende Folie
Menge: 2000,000 m²

**1.2.3.020 Malervlies zum Schutz der Böden**
Besondere Maßnahmen zum Schutz der Bodenflächen, innen

Ganzflächige besondere Schutzabdeckung von Bodenflächen
einschließlich Unterhaltung sowie späterer Beseitigung
und Entsorgung.

Abdeckung bestehend aus:
Maler-Abdeckvlies und Gewebe-Klebeband
Menge: 2000,000 m²

##### 1.2.4 KG 499 Zusätzliche Leistungen

*Hinweis*
Die Kalkulation basiert auf einer Regelarbeitszeit
(Montag bis Freitag von 7.00 Uhr bis 16.00 Uhr).

Es gelten die allgemeinen Bedingungen für Lieferungen
und Leistungen des Elektrohandwerks. Mündliche
Nebenabsprachen bedürfen der beiderseitigen
schriftlichen Bestätigung.

Die Abrechnung erfolgt auf Basis eines Aufmaßes.
Massenüberschreitungen, größer 10% sind schriftlich
anzuzeigen.

Notwendige Leistungen, die außerhalb dieser
Vereinbarung anfallen, sind durch ein separates Angebot
anzubieten und werden erst nach
schriftlicher Beauftragung erbracht und abgerechnet.

**1.2.4.010 Monteustunde (Verrechnungssatz) für Terminabstimmungen mit Nutzer und eventuelle geringfügige Wartezeiten, auf Nachweis**
Stunden-Lohnarbeiten Monteur, u.a. zu Abstimmungen mit
Auftraggeber und Nutzer; eventuelle Wartezeiten, um den
Betrieb des Hauses nicht zu stören.

Abrechnung erfolgt nur über bestätigten Nachweis.

Hinweis:
Alle Abstimmungen mit dem Nutzer sind nach Möglichkeit
immer umgehend schriftlich zu dokumentieren
(mind. jedoch als E-Mail an den AG).
Menge: 10,000 Std

**1.2.4.020 Überarbeitung Dokumentation und Beschriftung der Elt-Anlagenteile**
Erstellung einer Dokumentation der betroffenen
Elt-Anlagenteile

2-fache Ausfertigung, Digital und Papier

Inhaltsverzeichnis:
1.)  Zusammenstellung aller Stromlaufpläne,
2.)  Nachweis der aktualisierten Beschriftung im
  (Bereichs-)Verteiler
3.)  Nachpflege Revisionspläne
4.)  Vervollständigung der Dokumentation
  (Datenblätter, Wartungshinweise,
  Fachunternehmererklärung für betroffene
  Anlagenteile, etc.)
Menge: 1,000 PSCH

**1.2.4.030 Adapterring für rundes Downlight; Bestandsöffnung bis ca. 240mm**
Adapterring für rundes Downlight wie angeboten auf
Bestandsausschnittsgröße (bis ca. 240mm)

Lackiert in Gehäusefarbe (weiß)

liefern und montieren
Menge: 10,000 Stck

**1.2.4.040 Anpassung Leuchtenausschnitte**
Vergrößerung bestehender Einbauöffnungen für Downlights

vorhandene Ausschnitte:  150-199mm
benötigte Ausschnittsgröße:  200-210mm
Menge: 10,000 Stck

**1.2.4.050 Leuchtenauslassdose aP**
Leuchten-Deckenverteilerdose, weiß, Ø 70mm
Weißer Kunststoff-Baldachin mit Schraube und
Zugentlastung,
geeignet zum Versetzen, Verteilen und Abschließen von
Leuchtenauslässen.

Technische Daten:
Maße (HxØ):  23x70 mm
Farbe:  weiß
Material:  Kunststoff

liefern und montieren
Menge: 10,000 Stck

USt %: 19,00
